# AG SDL - Neubau Eingangszone/Verbinder
Angebotsaufforderung (GAEB DA XML 3.2, DA83)
Projekt: 946324J8328
Währung: EUR
Nebenangebote zugelassen: ja
Vergabeart: Öffentliche Ausschreibung
Auftraggeber: AIB Stendal, Scharnhorststraße 38, 39576 Stendal, Ansprechpartner Zimmermann, Telefon 03931/4939-0; Vergabenummer: NLB-2026-0043
Erstellt mit: GXML Toolbox V3.3 R20210630, iTWO_64 V11.0.738, 28.01.2026

## I. ANGABEN ZUR BAUSTELLE UND HINWEISE FÜR DIE KALKULATION
I. ANGABEN  ZUR  BAUSTELLE UND HINWEISE FÜR DIE KALKULATION

1.  Lage im und zum Ort
Das Arbeitsgericht Stendal ist Teil des Justizzentrums "Albrecht der Bär" der Hansestadt Stendal.
Auf dem ehemaligen Kasernengelände sind das Amtsgericht Stendal mit dem Grundbuchamt und dem Zentralen Registergericht des Landes Sachsen-Anhalt, die Staatsanwaltschaft Stendal, das Arbeitsgericht Stendal, das zentrale Altaktenlager Sachsen-Anhalt Nord, sowie das Amt für Immonilien- und Baumangement, Baubüro Stendal, untergebracht.
Die Liegenschaft befindet sich in der Scharnhorststraße in Stendal.

2.  Gebäudebestand

Der Gebäudekomplex wurde zwischen 1902 und 1905 als Husarenkaserne errichtet und wurde bis zum Ende des 2. Weltkrieges von der Wehrmacht militärisch genutzt. Nach 1945 wurden die Kasernen von den sowjetischen Truppen übernommen.
Notwendige Sanierungsarbeiten sowie größere Umbauten, Abriss- und Zubauten sind nur in geringem Umfang erfolgt, sodass die Gebäude nahezu gänzlich im Baustil der Epoche erhalten geblieben sind.
In den 90'er Jahren ging der Komplex in den Besitz des Landes Sachsen-Anhalt über und wurde zwischen 1995 und 2010 sukzessiv saniert und modernisiert.

Die Kasernengebäude sind seit 1992 in die Denkmalliste des Landes Sachsen-Anhalt eingetragen. Das Gebäude des Arbeitsgerichtes steht unter Denkmalschutz.

3.  Baumaßnahmen
Die Baumaßnahme dient der Sicherheitserhaltung des Amtsgerichtes in Stendal. Betroffen von den Arbeiten sind die Häuser des Amtsgerichtes (Geb. E) und des Grundbuchamtes (Geb. F).

Die Aufgabenbereiche gliedern sich wie folgend auf:
- Neubau der Eingangszone, zwischen Amtsgericht und Grundbuchamt
- Rückbau des alten Verbinders in Leichtbauweise ohne thermische Isolierung → Neubau des Verbinders in massiver, thermisch isolierter Bauweise
- Die Wache erhält einen eigenen Sanitär- und Umkleidebereich im Grundbuchamt.
- Realisierung einer Teeküche im Grundbuchamt
- Erneuerung des Sanitärbereiches im Grundbuchamt
- Abdichtende Maßnahmen sowie die Realisierung eines Putzmittelraumes im Grundbuchamt
- Im Amtsgericht wird aus Brandschutzgründen der Wartebereich zurückgebaut und den geltenden Vorschriften entsprechend wiedererrichtet.

4.  Erreichbarkeit der Baustelle und Baustelleneinrichtung

Die Baustelle ist von öffentlichen Straßen gut erreichbar. Die Zufahrt zur Baustelle erfolgt über die Scharnhorststraße.
Flächen als Abstellflächen für Material und Entsorgungscontainer stehen in Absprache mit dem Bauherrn vor Ort zur Verfügung. Das Abstellen von Firmenfahrzeugen bzw. Bauwagen ist ausschließlich nach vorheriger Abstimmung vorzusehen.

5.  Bauabschnitte
Folgende Bauabschnitte sind vorgesehen:

BA  Grundbuchamt ( Sanitär, Umkleide, Pumi, Teeküche) - Ausführungszeitraum: Juni 2026 - August 2026
BA  Neubau Eingangszone, Verbinder, Wartebereich, Amtsgericht - Ausführungszeitraum: November 2025 - April 2027

Teilweise kann es zu Überschneidungen einzelner Bereiche kommen.
Ablaufbedingte Aussetzungen bzw. Unterbrechungen bestimmter Tätigkeiten sind bestmöglich zu vermeiden aber gleichwohl nicht gänzlich auszuschließen. Dies ist sofern bedeutsam zu berücksichtigen und einzukalkulieren.

Bei der Ausführung der Arbeiten ist auf Grund der in Betrieb bleibenden Bereiche in besonderem Maße auf die verbleibenden Mitarbeiter Rücksicht zu nehmen. Lärm und Staub sind soweit möglich zu vermeiden oder auf das absolut notwendige Mindestmaß zu beschränken.
Es sind erforderliche Schutzmaßnahmen (z. B. Abdeckplanen für Container, geschlossene Schuttrutschen, Feuchthaltung) vorzusehen und einzukalkulieren.

Es ist mehrfach wöchentlich mit Gerichtsverhandlungen zu rechnen, in diesen Zeiten dürfen keine lärmintensiven Arbeiten ausgeführt werden. Dadurch  ergeben sich ggf. Arbeitsunterbrechungen und Arbeitszeitverlagerungen. Die Bekanntmachung der Verhandlungstermine erfolgt jeweils eine Woche im Vorraus. Die Kosten dafür sind in die Einheitspreise einzukalkulieren!

Werden öffentliche Flächen für die Baustelleneinrichtung beansprucht, obliegt die Antragstellung diesbezüglich dem Auftragnehmer, ebenfalls hat der Auftragnehmer anfallende Kosten hierfür zu übernehmen.
Alle durch den AN für seine Bautätigkeit, Baustelleneinrichtung oder Lagerzwecke genutzten Flächen sowie die Zuwegungen sind durch den AN ständig sauber zu halten und im Ursprungszustand zu hinterlassen.

Generell ist die Baustelle, auch während der Arbeitsruhe, entsprechend geltenden Vorschriften sowie gegen das Betreten durch Unbefugte abzusichern.

Nach Abschluss der Arbeiten ist die Baustelle vollständig beräumt in sauberen Zustand zu hinterlassen, alle Räumlichkeiten besenrein.

## II. ZUSÄTZLICHE VORBEMERKUNGEN
II. ZUSÄTZLICHE VORBEMERKUNGEN

Stundenlohnarbeiten sind grundsätzlich nur auf Anweisung der Bauleitung bzw. des Auftraggebers auszuführen.

Stundenlohnarbeiten / Verrechnungssätze

Sollten für die Durchführung der Arbeiten aus bisher unvorhersehbaren Gründen die Ausführung von Stundenlohnarbeiten erforderlich werden,gelten die im LV vereinbarten Stundenverrechnungssätze:

Die Stundenverrechnungssätze enthalten alle Nebenkosten, wie Fahrtzeit, Auslösung, Fahrt- und Übernachtungskosten usw.. Es wird nur die reine Arbeitszeit vor Ort bezahlt. Für Inspektions-, Aufsichts- und
Planungspersonal erfolgt keine zusätzliche Vergütung. Werden Arbeiten auf Nachweis von einem Polier oder einer sonstigen Aufsichtsperson ausgeführt, so werden sie nur mit dem Stundensatz eines Spezialfacharbeiters vergütet.
Die Tagelohnzettel (detaillierter Stundennachweis) sind ohne Aufforderung innerhalb von 2 Tagen zur  Gegenzeichnung vorzulegen.

AUSFÜHRUNGSTERMINE

Der Auftragnehmer ist verpflichtet, nach gesonderter Aufforderung der Bauleitung innerhalb von fünf Arbeitstagen nach Auftragserteilung einen detaillierten Zeitplan über die von ihm durchzuführenden Aktivitäten und Ausführungszeiten der Objektüberwachung vorzulegen. Ausfallzeiten, die durch den Auftragnehmer zu vertreten sind, müssen ohne Mehrforderungen, erforderlichenfalls durch Zusatzschichten, zur Einhaltung der Termine ausgeglichen werden.

ANZEIGEPFLICHT

Alle Schriftstücke, wie Ankündigungen, Vorbehalte, Vergütungsansprüche, Nachtragsangebote sowie Mitteilungen,die aufgrund der VOB, Teil B DIN 1961 Fassung 2012 und Teil C "Allgemeine Technische Vorschriften", in ihrer neuesten Fassung der sonstigen Vorschriften in Bezug auf die Mitteilungspflichten des Auftragnehmers, die an den Bauherren gerichtet werden müssen, sind 1-fach an den Vertreter des Bauherren und 1-fach an die Objektüberwachung  zu senden Die Freilegung von Leitungen jeglicher Art, über deren Vorhandensein sich der Auftragnehmer vor Beginn der Arbeiten bei den zuständigen Stellen zu unterrichten hat, sind sofort zu melden. Schachtscheine sind einzuholen.

BAULEITER

Der Auftragnehmer stellt für seine Leistungen ohne besondere Vergütung den verantwortlichen Bauleiter im Sinne der LBO und UVV.

BAUSTELLENEINRICHTUNG

Die erforderlichen Sicherungseinrichtungen, die auch dem Schutz anderer auf der Baustelle verkehrender Personen zu dienen haben, darf der Auftragnehmer während und nach Beendigung der eigenen Arbeiten nur mit ausdrücklicher Zustimmung der Objektüberwachung entfernen.
Schutzvorrichtungen anderer Auftragnehmer dürfen, wenn die eigenen Arbeiten behindert werden, keinesfalls - auch nicht vorübergehend - ohne Zustimmung der örtlichen Objektüberwachung eigenmächtig entfernt werden.

Soweit in der nachfolgenden Leistungsbeschreibung im Einzelnen nicht gesondert ausgewiesen, sind erforderliche Maßnahmen der Baustelleneinrichtung durch den Auftragnehmer selbständig festzulegen.
Die Kosten für das Einrichten und Räumen der Baustelle sowie das Vorhalten der Baustelleneinrichtung einschl. Der erforderlichen Geräte, Gerüste und dergleichen werden nicht gesondert erfasst und sind in die Einheitspreise einzukalkulieren.

Der Einsatz von Maschinen, Geräten, Werkzeugen aller Art, Fahrzeugen, Bühnen, Kränen, Gerüsten (auch über 2 m Höhe) und dergleichen, Mannschafts- und Materialbuden, etc. ist dem Umfang der ausgeschriebenen Arbeiten entsprechend ausreichend zu disponieren und zu kalkulieren.
Die erforderlichen Sicherungseinrichtungen, die auch dem Schutz anderer auf der Baustelle verkehrender Personen zu dienen haben, darf der Auftragnehmer während und nach Beendigung der eigenen Arbeiten nur mit ausdrücklicher Zustimmung der Objektüberwachung entfernen.

Die Zuweisung der für Baustelleneinrichtung zu nutzenden Flächen erfolgt vor Beginn der Baumaßnahmen durch die Bauleitung, diese sind bei der Beräumung der Baustelle wieder in den Ursprungszustand zu versetzen.

BAUSTELLENÜBERWACHUNG

Bewachung, Verwahrung und Versicherung der Baubuden, Arbeitsgeräte usw. des Auftragnehmers und seiner Erfüllungsgehilfen, auch während der Arbeitsruhe, obliegt dem Auftragnehmer. Der Bauherr ist dafür nicht verantwortlich, auch wenn sich diese Gegenstände auf seinem Grundstück befinden.

SCHUTZ DER BAUSTELLE UND DER LEISTUNGEN

Jeder Auftragnehmer hat ohne Anspruch auf Vergütung alle Maßnahmen zum Schutz seiner Leistungen vor Winterschäden, Tages- und Schichtenwasser und sonstige Witterungseinflüsse rechtzeitig zu treffen. Für Schäden haftet der Auftragnehmer. Schnee, Eis und Verschmutzungen sind zu beseitigen, bei Glätte ist zu streuen.

BAUBEHINDERUNG UND UNTERBRECHUNG DER LEISTUNGEN

Grundsätzlich gelten die Festlegungen der VOB,Teil B  § 6. Der Auftragnehmer hat jedoch seinen Bauablauf  in Zusammenarbeit mit Bauherrn/ Objektüberwachung und allen am Bau beteiligten Firmen so zu gestalten und abzustimmen, dass Baubehinderungen und - Unterbrechungen vermieden werden. Von Seiten des Auftraggebers werden hierfür keinerlei Kosten übernommen.

MATERIALEINSATZ

Die angebotenen Materialien und Baustoffe müssen den gesetzlich geltenden Bestimmungen und Richtlinien einschl. Den besonderen örtlichen Vorschriften entsprechen. Soweit Baustoffe, Materialien oder Bauteile einer Güteüberwachung unterliegen, dürfen nur solche eingesetzt werden.
Auf Verlangen hat der AN den Nachweis hierfür zu erbringen. Die Verwendbarkeit, Zulässigkeit und Beschaffbarkeit der im LV aufgeführten Materialien und Bauteile hat der Auftragnehmer vor Ausführung verbindlich zu prüfen und Bedenken mit Abgabe seines Angebotes schriftlich anzuzeigen und zu begründen.

NACHWEISE / ZULASSUNGEN

Der AN muss vor Einbau alle Nachweise über die verwendeten Produkte, Zulassungen (Prüfzeugnisse o. Prüfbescheide ) Materialien, Revisionsunterlagen u.ä. Mit der Bauleitung abstimmen und mit seiner Abrechnung 2-fach einzureichen.

## III. ZUSÄTZLICHE TECHN. VORBEMERKUNGEN / VERTRAGSBEDINGUNGEN
III. ZUSÄTZLICHE TECHN. VORBEMERKUNGEN / VERTRAGSBEDINGUNGEN

Während auf der Baustelle gearbeitet wird, sind Sicherheitsvorkehrungen gegen Lärm, Staub, Stolperfallen durch Kabel u.s.w. zu treffen, es sind alle Unfallverhütungsvorschriften einzuhalten.

Der Auftragnehmer hat alle erforderlichen Maßnahmen zu treffen, um das Bauwerk in allen seinen Bestandteilen sowie die genutzten Zufahrtswege vor Beschädigung u. Verschmutzung durch seine Arbeiten zu schützen.
Für durch ihn verursachte Schäden haftet der Auftragnehmer. Läßt sich der Verursacher eines Schadens nicht eindeutig ermitteln, so steht der Bauleitung das Recht zu, die Kosten für die Beseitigung des Schadens im Verhältnis des jeweiligen Leistungsumfangs auf die am Bau beteiligten Unternehmer aufzuteilen.

Die Teilnahme an Baubesprechungen ist erforderlich.

Terminliche und technische Details, Koordinierung der Zusammenarbeit mit sonstigen am Bau beteiligten Firmen sind direkt zu klären.

Der Auftragnehmer hat die Ihm für die Ausführung der Arbeiten übergeben Pläne, Zeichnungen und sonstige Unterlagen, auch die der Fachingenieure, auf Ihre Richtigkeit und Vollständigkeit zu überprüfen und eventuelle Unstimmigkeiten und Bedenken dem Architekten bzw. der Bauleitung schriftlich anzuzeigen.

Durchsprache aller Ausführungspläne vor der Ausführung mit der Bauleitung bzw. Fachingenieur. Unklarheiten sind rechtzeitig vor der Ausführung der Arbeiten zu klären. Bei Änderung von bestehenden Plänen müssen Änderungsvermerke eingetragen werden.
Änderungen durch den AN gegenüber der Planung oder Leistungsbeschreibung bedürfen der vorherigen schriftlichen Genehmigung durch die Bauleitung.

Beginn und Ausführung erst nach Genehmigung der Planungsunterlagen.

Der Auftragnehmer hat sämtliche Auflagen der Baubehörde über Meldungen einzelner Leistungen unaufgefordert einzureichen. Der Auftragnehmer ist für die Einholung erforderlicher behördlicher Genehmigungen, wie Sperrgenehmigungen, Schachtscheine u. dgl. selbst verantwortlich. Hierfür anfallende Kosten sind in den Angebotspreis einzukalkulieren.

Alle Leistungen verstehen sich einschl. aller Lieferungen frei Verwendungsort.

Durch den Auftragnehmer verursachter Bauschutt, Restmaterialien, Verpackungsmaterial etc. sind zu sammeln und durch den AN  ordnungsgemäß zu beseitigen.
Die Reinigungen der Baustelle sind wöchentlich ohne Aufforderung durchzuführen. Bei Nichtausführung behält sich die Bauleitung vor, die Reinigung zu Lasten des Auftragnehmers anderweitig ausführen zu lassen.

Die Leistungen des AN haben den anerkannten Regeln der Technik zu entsprechen. Soweit in der bautechnischen Praxis in geschriebenen oder ungeschriebenen Regeln bestimmte Eigenschaften von Material oder Leistung gefordert sind, gelten diese als zugesichert.

Dem Vertrag liegt die VOB Teil B und C, neueste Ausgabe, zugrunde. Es gelten alle relevanten DIN-Vorschriften.

Der Auftragnehmer erklärt mit seiner rechtsverbindlichen Unterschrift auf dem Angebotsschreiben, daß er sich zur Preisfindung umfassend, erforderlichenfalls auch vor Ort informiert hat, daß er alle preisbeeinflußenden Faktoren einkalkuliert hat und daß er die Arbeiten bei Erhalt des Zuschlages termin- und qualitätsgerecht ausführt.

## IV. SICHERHEIT AUF DER BAUSTELLE, UNFALLVERHÜTUNG
IV. SICHERHEIT AUF DER BAUSTELLE,  UNFALLVERHÜTUNG

Der Auftragnehmer hat auf seine Kosten alle Vorkehrungen zu treffen, die nötig sind, um Personen- und Sachschäden zu verhüten. Er hat insbesondere dem Schutz der Öffentlichkeit  besondere Aufmerksamkeit zu widmen. Durch geeignete Maßnahmen hat er sicherzustellen, dass die Sicherheit aller Personen und Fahrzeuge im Bereich der Baustelle gewährleistet ist. Für ggf. erforderliche Straßensperrungen und eine ordnungsgemäße Absicherung und Absperrung der Baustelle ist der Auftragnehmer verantwortlich.
Für kurzfristig ggf. erforderlich werdende Absperr- und Sicherungsmaßnahmen ist ein Sicherheitsposten vorzuhalten. Alle erforderlichen Maßnahmen sind mit dem zuständigen Ordnungsamt abzustimmen, die Kosten hierfür sind einzukalkulieren.
Der AN verpflichtet sich, die an der Baustelle tätigen Mitarbeiter seiner Firma, insbesondere im Hinblick auf deren Sicherheit am  Arbeitsplatz, verantwortlich zu überwachen. Er trägt insbesondere selbst Sorge dafür, dass seine Mitarbeiter die persönliche Schutzausrüstung gem. Den Vorschriften der BGV A1 und der durchgeführten Gefährdungsbeurteilung zur Verfügung gestellt wird und diese von ihnen ordnungsgemäß getragen wird.
Bei den auszuführenden Arbeiten sind die Forderungen der BGV C22 "Bauarbeiten" und der DIN 4124 und DIN EN 1610 einzuplanen und bei der Ausführung einzuhalten. (siehe auch gelbe Mappe der BauBG Blatt D112).

## V. ANLAGEN ZUM LEISTUNGSVERZEICHNIS
V. ANLAGEN ZUM LEISTUNGSVERZEICHNIS

Die beigefügten Unterlagen geben eine Übersicht zur erbringenden Leistung und dienen zur Unterstützung der Kalkulation.

- Baugrundgutachten
- Baustelleneinrichtungsplan
- Grundriss Erdgeschoss
- Schnittzeichnungen
- Ansichten
- statische Berechnung

## Los 3: Rohbauarbeiten
Datum: 28.01.2026

### Bereich 1 Neubau Eingangszone zur Umsetzung des Sicherheitskonzeptes

*Hinweis: Schadstoffe, Arbeits-und Gesundheitsschutz*
Schadstoffe

Bei unklaren Schadstoffverhältnissen ist die Abfalleinstufung durch Identifikations- und repräsentative Deklarationsanalysen (Haufwerks- oder Containerbeprobung gemäß den Vorgaben der „Bund/Länder- Arbeitsgemeinschaft Abfall)  nach LAGA PN98 im Zuge der Abbrucharbeiten zu überprüfen.
Hierbei sind für jedes Haufwerk/Material mind. 2 zu analysierenden Laborproben obligatorisch.

Bei Erfordernis einer Beprobung ist dies der Bauüberwachung schriftlich anzuzeigen. Die Beauftragung der Untersuchung erfolgt durch separat durch den Bauherrn.

eits- und Gesundheitsschutz
Arbeits- und Gesundheitsschutz

Bei Schadstoffen in der Bausubstanz (hauptsächlich Asbestfasern,PAK- und KMF-Produkte) können bei den Sanierungsarbeiten/Abbrucharbeiten Emissionen hervorrufen, bei denen Gefährdungen für die Beschäftigten nicht ausgeschlossen werden können.

Bei Vorfinden von Schadstoffen sind Maßnahmen zum Arbeits- und Gesundheitsschutz erforderlich.
Es sind persönliche, organisatorische und technische Schutzmaßnahmen anzuwenden.
Ziel der Schutzmaßnahmen ist es, Gefahrstofffreisetzungen an Arbeitsplätzen zu minimieren, gefährliche Konzentrationen von Gefahrstoffen zu vermeiden und eine Gefahrstoffeinwirkung (inhalativ, dermal, oral) auf die Beschäftigten sowie eine Gefahrstoffverschleppung in nicht kontaminierte Bereiche wirksam zu verhindern. Emissionen leichtflüchtiger Bestandteile sind bei den Arbeiten zu vermeiden.
Bei Verdacht von PAK -belasteten Materialien unterliegen diese der Gefahrstoff-Verordnung und einschlägigen Regelwerken, insbesondere der TRGS 551 (Technische Regeln für Gefahrstoffe: Teer und andere Pyrolyse-Produkte aus organischem Material).

Beim Rückbau "alter" KMF-haltiger Materialien  (Kategorie 1B) sind die Grundlagen der GefStoffV, Technische Regeln für Gefahrenstoffe die TRGS 521 zu berücksichtigen.

Bei Sanierungsarbeiten gelten zudem die TRGS 524 "Sanierung und Arbeiten in kontaminierten Bereichen" sowie die BG-Richtlinien für "Arbeiten in kontaminierten Bereichen", (BGR 128).

*Hinweis: Beseitigung und Verwertung*
Beseitigung und Verwertung von Abfällen
Ziel der Separation der verschiedenen Abfälle ist es, die unbelastete und wirtschaftlich verwertbare Bausubstanz nicht mit Gefahrstoffen bzw. belasteten Materialien zu vermischen und somit eine geordnete Entsorgung sicherzustellen.

Die Bausubstanz soll derartig voneinander getrennt werden, dass Materialien mit dem gleichen Entsorgungs- bzw. Verwertungsweg und gleichem Abfallschlüssel zusammen gelagert, jedoch von anderen Abfällen getrennt gehalten werden.
Die entsprechenden Entsorgungswege sind vor Beginn der Maßnahme darzustellen und die notwendigen Entsorgungs- und Verwertungsnachweise vorzulegen.

Sämtliche Entsorgungsnachweise einschl. erforderlicher Transportgenehmigungen sind durch den AN vollständig vorzulegen.
Vor Auftragserteilung sind die zur Aufnahme des Abfalls vorgesehenen  Anlagen oder Deponien zu benennen.
Es ist der Nachweis zu erbringen, das die benannten Anlagen die Berechtigung zur Verwertung und  Beseitigung des jeweiligen Abfalls besitzen und diesem im konkreten Fall annehmen werden.

Die Entsorgungskosten sind die EP`s einzukalkulieren.

#### Abschnitt 1.1 Baustelleneinrichtung

*Hinweis: Einrichten der Baustelle*
Entsprechend VOB Teil C DIN 18299 Allgemeine Regelungen für Bauleistungen gehören alle Nebenleistungen, die nicht in Leistungspositionen separat erwähnt sind, zu den vertraglichen Leistungen.
Dazu gehören insbesondere:
Einrichten und Räumen der Baustelle für die zur Durchführung der vertraglichen Leistungen erforderlichen
- Geräte, Maschinen, Hebezeuge, Gerueste,
- Materialcontainer und Lager,
- Schutz- und Arbeitsgerüste,

Lagerflächen und befestigte Conainerstellflächen stehen in
Abstimmung mit dem AG zur Verfügung. Die benötigten Bereiche sind durch einen Bauzaun zu sichern.

**1.1.10 Vermessung für die Absteckungsarbeiten zur Ausführung**
*** Pauschalposition
Vermessung für die Absteckungsarbeiten zur Bauausführung  des Neubaus einschl. Erstellung eines Absteckplanes des Baukörpers.
In den Kosten enthalten ist die Grobabsteckung von bis zu 6 Punkten sowie die Angabe von 2 Höhenpunkten
Menge: 1,000 psch
DIN276-1_08: 397

**1.1.20 Schnurgerüst**
*** Pauschalposition
Schnurgerüst rings um die Baugrube, standsicher
verstrebt, aufstellen.Die durchgehend angeordneten
Horizontalbohlen  müssen absolut
waagerecht und mindestens 1,00 m über Gelände
angebracht werden.
Es darf erst nach erfolgtem Anlegen sämtlicher Umfassungs- und tragender Wände entfernt werden!
Menge: 1,000 psch
DIN276-1_08: 397

**1.1.30 Höhenpunkte**
Höhenpunkte  ( Stahlbolzenmarkierungen )
nach besonderer Anordnung des AG anbringen.
Die Montageorte werden von der Bauleitung
vorgegeben.
Vorhaltezeit: 7 Monate
Menge: 4,000 St
DIN276-1_08: 397

**1.1.40 Bautür (behelfsmäßig), verschließbar**
Behelfsmäßige Bautür, ca. 1,00/2,00, verschließbar, incl. Profil-Zylinder, mind. 20 Schlüssel,  im Bauwerk einbauen, vorhalten und beseitigen.
Einbau in vorhandene Öffnung ca. 1,50 / 2,26 m.
Einschl. Verschluss / Anpassung an Öffnungsmaß mit Hartfaserplatten und Kunststofffolie,einschl. Unterkonstruktion,

Vorhaltezeit: 8 Monate
Menge: 1,000 St
DIN276-1_08: 391

**1.1.50 Bauzeitliche Entwässerung**
Lieferung, Einbau, Vorhaltung und wieder Ausbauen einer Bauzeitlichen Dachentwässerung durch Einbau von provisorischen Dacheinläufen inkl. Entwässerung mit flexiblen Fallrohren zur geordneten Ableitung des Niederschlagswassers außerhalb des Gebäudes.
Menge: 1,000 St
DIN276-1_08: 391

**1.1.60 Seitenschutz Holz aufbauen entfernen Baugrube Graben**
*** Leitbeschreibung
STLB-Bau 2025-10 000
Seitenschutz DIN 4420-1 und DIN EN 12811-1 bestehend aus Geländer und Zwischenholm, aus Holz, aufbauen und entfernen, an Baugruben und Gräben.
Menge: 55,000 m
Leistungsbereichkatalog: 000
DIN276-1_08: 391
*Unterbeschreibung 1 als Absturzsicherung bei Baugruben über 1,00 m unter Gelände*
als Absturzsicherung bei Baugruben über 1,00 m unter Gelände
und zur Sicherung des Böschungskopfes.

**1.1.70 Seitenschutz Holz vorhalten Baugrube Graben**
STLB-Bau 2025-10 000
Seitenschutz DIN 4420-1 und DIN EN 12811-1 bestehend aus Geländer und Zwischenholm, aus Holz, vorhalten, an Baugruben und Gräben.
Menge: 220,000 mWo
Leistungsbereichkatalog: 000
DIN276-1_08: 391

**1.1.80 Witterungsschutz UK Hartfaserpl. Kunststofffolie D 6-9mm herstellen räumen**
*** Leitbeschreibung
STLB-Bau 2025-10 000
Schutzvorrichtung als Witterungsschutz an Wandöffnungen, einschl. Unterkonstruktion, aus Hartfaserplatten und Kunststofffolie, Dicke über 6 bis 9 mm, herstellen und räumen, Abrechnung nach bekleideter/belegter Fläche.
Menge: 85,000 m2
Leistungsbereichkatalog: 000
DIN276-1_08: 391
*Unterbeschreibung 1 einschl. Entsorgung nach Rückbau*
Ausführung zum der zu erhaltenden Wandbrüstung nach Abbruch des Wartebereiches

einschl. Entsorgung nach Rückbau

**1.1.90 Witterungsschutz UK Hartfaserpl. Kunststofffolie D 6-9mm vorhalten**
STLB-Bau 2025-10 000
Schutzvorrichtung als Witterungsschutz an Wandöffnungen, einschl. Unterkonstruktion, aus Hartfaserplatten und Kunststofffolie, Dicke über 6 bis 9 mm, vorhalten.
Menge: 585,000 m2Wo
Leistungsbereichkatalog: 000
DIN276-1_08: 391

**1.1.100 Abdeckungen**
Abdeckung unverschiebbar und durchtrittsicher aufbauen
und entfernen, Lastaufnahme mind. 3 kN/m2, auf
Aussparungen und Öffnungen in Boden-und Deckenplatten,
aus Stahlbeton.
Einzelgröße: bis 0,50 m2
Abrechnung nach Aussparungsgröße
Menge: 5,000 m2
DIN276-1_08: 391

**1.1.110 Fahrbare Arbeitsbühnen (Fahrgerüst) nach DIN 4422-1**
*** Pauschalposition
Fahrbare Arbeitsbühn(-en) (Fahrgerüst) nach DIN 4422-1 für nachfolgende Arbeiten an Wand- und Deckenflächen und für die Dauer der eigenen Arbeiten vorhalten, auf- und abbauen, umbauen, Transport usw.

Hinweis:
Die für die eigene Leistung notwendige Anzahl an Gerüsten sowie deren Beschaffenheit sind eigenverantwortlich, in Bezug auf Ausführungszeiten/Standzeiten und Personaleinsatz, zu kalkulieren!

Raumhöhen  bis 4,50 m
Menge: 1,000 psch
DIN276-1_08: 392

#### Abschnitt 1.2 Abbrucharbeiten

**1.2.10 abbrechen Pflasterbelag Betonverbundpflaster D 80mm Bettung Brechsand-Splitt D 15cm Parkfläche nicht schadstoffbelastet 20kN/m3 v.Hand wiederverwendb Stoffe lagern**
STLB-Bau 2025-10 084
Teilabbruch des Pflasterbelages außen, aus Betonverbundpflaster, Dicke 80 mm, einschl. Bettung aus Brechsand-Splitt-Gemisch, Bettungsdicke 15 cm, in Parkflächen, nicht schadstoffbelastet,
Abfall ist nicht gefährlich, Zuordnung LAGA Z 0 (uneingeschränkter Einbau), Wichte des Abbruchstoffes DIN EN 1991-1-1 20 kN/m3,
Abbruch von Hand/mit handgeführten Kleingeräten, Ausführung erschütterungsarm DIN 4150, lärmarm, Lärmpegel max. 80 dB(A), staubarm TRGS 559,
aufgenommene Stoffe zur Wiederverwendung sortieren, sammeln, wiederverwendbare Stoffe seitlich lagern, nicht wiederverwendbare Stoffe sammeln, und auf der Baustelle lagern, Mengenermittlung nach Aufmaß.
Menge: 20,000 m2
Leistungsbereichkatalog: 084
DIN276-1_08: 394

**1.2.20 Rohrpfosten Stahl verz Durchm. 60,3mm WD 2,9mm L 3m**
*** Leitbeschreibung
STLB-Bau 2025-10 080
Rohrpfosten zur Befestigung von Verkehrszeichen/Hinweisschild ZTV VZ, aus verzinktem Stahl, Durchmesser 60,3 mm, Wanddicke 2,9 mm, Länge 3 m, mit Befestigung mit Bandschelle, aus nichtrostendem Stahl.
Menge: 2,000 St
Leistungsbereichkatalog: 080
DIN276-1_08: 394
*Unterbeschreibung 1 einschl. Beschilderung und Betonfundament abbrechen*
einschl. Beschilderung und Betonfundament abbrechen
Abbruchmaterial wird Eigentum des AN und ist zu
beseitigen

**1.2.30 Vorhandene Beschilderung demontieren**
Vorhandene Türschilder,  Abmessungen bis A54-Format demontieren und der Bauüberwachung übergeben
Menge: 4,000 St
DIN276-1_08: 394

**1.2.40 Faltladen Stahl verz abbrechen nicht schadstoffbelastet 2-3m2 v.Hand**
*** Leitbeschreibung
STLB-Bau 2025-10 084
Abbruch des Faltladens aus verzinktem Stahl, im Rahmen einer Totalabbruchmaßnahme, nicht schadstoffbelastet,
Abfall ist nicht gefährlich, Einzelfläche über 2 bis 3 m2, Ausführung innerhalb des Bauwerks, Arbeitshöhe bis 3,65 m,
Abbruch von Hand/mit handgeführten Kleingeräten, Ausführung staubarm TRGS 559.
Menge: 1,000 St
Leistungsbereichkatalog: 084
DIN276-1_08: 394
*Unterbeschreibung 1 Ausführung als Scherengitter*
Ausführung als 2-teiliges Scherengitter, einschl. Befestigungsprofile seitlich des Fensters, als Innengitter,
Abmessung B x H ca. 1,20 x 2,45 m,
Abbruchmaterial wird Eigentum des AN und ist fachgerecht zu
beseitigen.

Ausführung im R.-Nr. 5

**1.2.50 Demontage Vertikallamellen**
Demontage Vertikallamellenvorhang einschließlich Schiene, befestigt an vorhandener Unterdecke,
Abmessung B x H ca. 1,30 x 2,40 m
Abbruchmaterial wird Eigentum des AN und ist fachgerecht zu
beseitigen.
Ausführung im R.-Nr. 5
Menge: 1,000 St
DIN276-1_08: 394

**1.2.60 Demontage Wandspiegel**
Demontage Wandspiegel einschl. Befestigung,
befestigt an Wandflächen mit Fliesen belegt,
Abmessung B x H ca. 0,60 x 0,45 m
Abbruchmaterial wird Eigentum des AN und ist fachgerecht zu
beseitigen.
Menge: 2,000 St
DIN276-1_08: 394

**1.2.70 Abbruch Küchenzeile**
Abbruch Küchenzeile, Länge ca. 1,80 m abbrechen,
bestehend aus:
- Unterschrank 1,20 cm breit  mit Spülbecken mit Ablage,
  Mischbatterie,  2 St. Drehtüren, Blende,  Schublade, Einlegeböden
- Unterschrank 0,60 cm breit 1St. Drehtüren,Einlegeböden
- Arbeitsplatte,
einschl. aller Blenden, Passstücke, Befestigungen.
Abbruchmaterial wird Eigentum des AN und ist fachgerecht zu
beseitigen.
Menge: 1,000 St
DIN276-1_08: 394

**1.2.80 Fensterbank Holz/Holzwerkstoff abbrechen B 25cm L 1,2-1,3m D 2,5cm v.Hand**
*** Leitbeschreibung
*** Bezugsbeschreibung
STLB-Bau 2025-10 084
Abbruch der Fensterbank, aus Holz/Holzwerkstoff, im Rahmen einer Totalabbruchmaßnahme,
Abfall ist nicht gefährlich, Altholzkategorie A II, Breite 25 cm, Einzellänge über 1,2 bis 1,3 m, Dicke 2,5 cm, Ausführung innerhalb des Bauwerks, Arbeitshöhe bis 2 m,
Abbruch von Hand/mit handgeführten Kleingeräten, Ausführung staubarm TRGS 559.
Menge: 4,000 St
Leistungsbereichkatalog: 084
DIN276-1_08: 394
*Unterbeschreibung 1 einschl. Entsorgung*
Abbruchmaterial wird Eigentum des AN und ist fachgerecht zu
beseitigen.

**1.2.90 Fensterbank Holz/Holzwerkstoff abbrechen**
*** wie Position 1.2.80
jedoch:
Einzellänge über 0,6 bis 0,7 m, Arbeitshöhe bis 3 m,
Menge: 2,000 St
DIN276-1_08: 394

**1.2.100 Tür Holz/Holzwerkstoff abbrechen v.Hand**
*** Leitbeschreibung
*** Bezugsbeschreibung
STLB-Bau 2025-10 084
Abbruch der Tür, Innentür, einflügelig, aus Holz/Holzwerkstoff, im Rahmen einer Totalabbruchmaßnahme, einschl. Beschlag, einschl. Umfassungszarge, Ausführung innerhalb des Bauwerks,
Abbruch von Hand/mit handgeführten Kleingeräten, Ausführung staubarm TRGS 559.
Menge: 5,000 St
Leistungsbereichkatalog: 084
DIN276-1_08: 394
*Unterbeschreibung 1 einschl. Entsorgung*
z. T. mit Glasausschnitt
Größe bis  2,50 m2
einschl. aller Befestigungsteilen,
Abbruchmaterial wird Eigentum des AN und ist zu
beseitigen.

**1.2.110 Tür Holz/Holzwerkstoff abbrechen**
*** wie Position 1.2.100
jedoch:
Innentür, einflügelig mit feststehendem Seitenteil,
Größe über 2,50 bis 3,50 m2
Menge: 1,000 St
DIN276-1_08: 394

**1.2.120 Bekleidungspl Unterdecke Gipspl. abbrechen D 1,25 cm v.Hand laden transp. LKW AN entsorgen**
*** Leitbeschreibung
STLB-Bau 2025-10 084
Abbruch von Bekleidungsplatten an Unterdecke, aus Gipsplatten, einlagig, mit Spachtelung, beschichtet, im Rahmen einer Totalabbruchmaßnahme, Abbruch Unterkonstruktion und Dämmung wird gesondert vergütet,
Abbruchdicke '1,25' cm,
Ausführung innerhalb des Bauwerks, Arbeitshöhe bis 4,5 m,
Abbruch von Hand/mit handgeführten Kleingeräten, Ausführung erschütterungsarm DIN 4150, lärmarm, Lärmpegel max. 80 dB(A), staubarm TRGS 559, auf LKW des AN laden, transportieren, entsorgen.
Menge: 65,700 m2
Leistungsbereichkatalog: 084
DIN276-1_08: 394
*Unterbeschreibung 1 Entsorgung mit Entsorgungsnachweis*

**1.2.130 Grund-Tragprofil Unterdecke Stahlprofil verz CD60/27 D 0,5mm abbrechen im Bauwerk v.Hand laden transp. LKW AN entsorgen**
*** Leitbeschreibung
*** Bezugsbeschreibung
STLB-Bau 2025-10 084
Abbruch des Grund- und Tragprofils der Unterdecke, aus Stahlprofil, verzinkt, CD 60/27, Blechdicke 0,5 mm, im Rahmen einer Totalabbruchmaßnahme, einschl. Abhängung, auf Beton geschraubt, entfernen, Ausführung innerhalb des Bauwerks, Ausführung im Erdgeschoss, Arbeitshöhe bis 3,65 m,
Abbruch von Hand/mit handgeführten Kleingeräten, Ausführung erschütterungsarm DIN 4150, lärmarm, Lärmpegel max. 80 dB(A), staubarm TRGS 559, ohne Funkenfreisetzung, ohne Untergrundbeschädigung, auf LKW des AN laden, transportieren, entsorgen.
Menge: 51,700 m2
Leistungsbereichkatalog: 084
DIN276-1_08: 394
*Unterbeschreibung 1 Entsorgung mit Entsorgungsnachweis*

**1.2.140 Grund- u.Tragprofil Unterdecke**
*** wie Position 1.2.130
jedoch:
befestigt an Holzbalkendecke
Menge: 14,000 m2
DIN276-1_08: 394

**1.2.150 Bodenbelag Linoleum abbrechen v.Hand laden transp. LKW AN entsorgen**
*** Leitbeschreibung
STLB-Bau 2025-10 084
Abbruch von Bodenbelag aus Linoleum, einschl. Entfernen der Klebereste, im Rahmen einer Teilabbruchmaßnahme, geklebt, Ausführung innerhalb des Bauwerks,
Abbruch von Hand/mit handgeführten Kleingeräten, Ausführung erschütterungsarm DIN 4150, lärmarm, Lärmpegel max. 80 dB(A), staubarm TRGS 559, auf LKW des AN laden, transportieren, entsorgen.
Menge: 49,500 m2
Leistungsbereichkatalog: 084
DIN276-1_08: 394
*Unterbeschreibung 1 Trennschnitt*
einschl. Trennschnitt im Türbereich zum verbleibenden Belag,
Entsorgung mit Entsorgungsnachweis

**1.2.160 Sockelleiste abbrechen v.Hand laden transp. LKW AN entsorgen**
*** Leitbeschreibung
STLB-Bau 2025-10 084
Abbruch der Sockelleiste geklebt, im Rahmen einer Teilabbruchmaßnahme, Ausführung innerhalb des Bauwerks,
Abbruch von Hand/mit handgeführten Kleingeräten, Ausführung erschütterungsarm DIN 4150, lärmarm, Lärmpegel max. 80 dB(A), staubarm TRGS 559, auf LKW des AN laden, transportieren, entsorgen.
Menge: 55,600 m
Leistungsbereichkatalog: 084
DIN276-1_08: 394
*Unterbeschreibung 1 PVC-Sockelleisten, Höhe ca. 10 cm*
PVC-Sockelleisten, Höhe ca. 10 cm,
komplett mit allen Befestigungs- und Anschlußteilen,

Entsorgung mit Entsorgungsnachweis

**1.2.170 Abbrechen Bodenfliesen**
Aufnehmen von Fliesenbelägen (Boden) Format ca. 20 x 20 cm, einschl. Mörtelbett ( Dickbett ), Übergangs- und Abschlussprofile.
Abbruchmaterial wird Eigentum des AN und ist zu
beseitigen. Stoffe sind nicht gefährlich,

Fliesen, Mörtelbett
Bau- und Abbruchabfälle, Beton, Ziegel, Fliesen
und Keramik, nicht gefährlich, Abfallschlüssel nach AVV
(Abfallverzeichnis-Verordnung) 170107 Gemische aus
Beton, Ziegel, Fliesen und Keramik.
Menge: 17,500 m2
DIN276-1_08: 394

**1.2.180 Abbrechen Wandfliesen**
Aufnehmen von Fliesenbelägen (Wände), Format ca. 15 x 15 cm und 2 cm Bordüre, einsch. der Leibungsbereichen,
einschl. Dickbett und Übergangs- und Abschlussprofile.
Abbruchmaterial wird Eigentum des AN und ist zu
beseitigen.
Einbauhöhe bis ca 2,10 m

Fliesen, Mörtelbett
Bau- und Abbruchabfälle, Beton, Ziegel, Fliesen
und Keramik, nicht gefährlich, Abfallschlüssel nach AVV
(Abfallverzeichnis-Verordnung) 170107 Gemische aus
Beton, Ziegel, Fliesen und Keramik.
Menge: 63,500 m2
DIN276-1_08: 394

**1.2.190 Abbrechen Abdichtungen unter Fliesen**
Aufnehmen von vorhandener  Abdichtung / Sperrschicht  in gefliesten Räumen
Abbruchmaterial wird Eigentum des AN und ist zu
entsorgen.

Abdichtung / Sperrschicht
Bau- und Abbruchabfälle, nicht gefährlich,
Abfallschlüssel nach AVV (Abfallverzeichnis-Verordnung)
170302 Bitumengemische
Menge: 17,500 m2
DIN276-1_08: 394

**1.2.200 Entfernen von WC-Trennwänden**
Entfernen von WC-Trennwänden aus Kunststoff,
Spanplatten o. ähnlicher Konstruktionen,
einschl. allen Befestigungsmitteln.
Abbruchmaterial wird Eigentum des AN und ist zu
beseitigen
Menge: 3,000 m2
DIN276-1_08: 394

**1.2.210 Vorwandkonstruktion (leicht) abbrechen**
Leichte Vorwände einschl. waagerechter und senkrechter Abdeckungen,
bestehend aus  Spanplatten, Gipsplatten etc. einschl. der
Unterkonstruktion, Dämmschichten und allen
Befestigungsteilen abbrechen,
Abbruchmaterial wird Eigentum des AN
und ist zu beseitigen
Einbauhöhe: ca. 0,90 m / 1,20 m / 1,30 m /  ca 3,60 m
Menge: 18,000 m2
DIN276-1_08: 394

**1.2.220 Bekleidungen von Leitungen, abbrechen**
Bekleidungen von Installationsleitungen,
aus Spanplatten, Gipskarton, Promat o.ä. Konstruktionen
einschließlich Unterkonstruktion,
an Wänden und Decken abbrechen.
Abbruchmaterial wird Eigentum des AN
und ist zu beseitigen.
Einbauhöhe: bis ca 3,60 m
Menge: 1,500 m2
DIN276-1_08: 394

**1.2.230 Entfernen von WC-Trennwänden**
Entfernen von WC-Trennwänden aus Kunststoff,
Spanplatten o. ähnlicher Konstruktionen, Höhe ca. 2,00 m,
einschl. Türen ( 3 St.) und allen Befestigungsmitteln.
Abbruchmaterial wird Eigentum des AN und ist zu
beseitigen
Menge: 9,500 m2
DIN276-1_08: 394

**1.2.240 Abbrechen von kompletten Fußbodenaufbauten - Wartebereich**
Abbruch von kompletten Fußbodenaufbauten bis zur
Rohdecke

Die Abbruchmaterialien sind  für eine getrennte Entsorgung zu separieren.

Aufbau wie folgt
-  ca. 15 mm Fliesen/Plattenbelag, Mörtelbett
-  ca. 75 mm Estrich
-  Dämmschicht
-  Abdichtung / Sperrschicht
auf Bodenplatte

Abbruchmaterial wird Eigentum des AN
und ist fachgerecht zu beseitigen.

Fliesen, Mörtelbett
Bau- und Abbruchabfälle, Beton, Ziegel, Fliesen
und Keramik, nicht gefährlich, Abfallschlüssel nach AVV
(Abfallverzeichnis-Verordnung) 170107 Gemische aus
Beton, Ziegel, Fliesen und Keramik.

Estrich
Estrich Bau- und Abbruchabfälle, Beton, Ziegel, Fliesen
und Keramik, nicht gefährlich, Abfallschlüssel nach AVV
(Abfallverzeichnis-Verordnung) 170107 Gemische aus
Beton, Ziegel, Fliesen und Keramik,

Dämmschicht
Bau- und Abbruchabfälle,
nicht gefährlich, Abfallschlüssel nach AVV (Abfallverzeichnis-
Verordnung) 170604 Dämmstoff, nicht schadstoffbelastet,

Abdichtung / Sperrschichten
Bau- und Abbruchabfälle, nicht gefährlich,
Abfallschlüssel nach AVV (Abfallverzeichnis-Verordnung)
170302 Bitumengemische

Ausführung: Wartebereich
Menge: 30,500 m2
DIN276-1_08: 394

**1.2.250 Abbrechen Fußbodenaufbau - Grundbuchamt Raum 6 Pumi**
*** Bezugsbeschreibung
Abbruch von kompletten Fußbodenaufbauten bis zur
Rohdecke

Die Abbruchmaterialien sind  für eine getrennte Entsorgung zu separieren.

Aufbau wie folgt
-  ca. 75 mm Estrich
-  Dämmschicht auf
Abdichtung / Sperrschicht auf Bodenplatte,
Abdichtung / Sperrschicht auf Bodenplatte soll verbleiben und ist nicht zu beschädigen.
 !
Abbruchmaterial wird Eigentum des AN
und ist fachgerecht zu beseitigen.

Estrich
Estrich Bau- und Abbruchabfälle, Beton, Ziegel, Fliesen
und Keramik, nicht gefährlich, Abfallschlüssel nach AVV
(Abfallverzeichnis-Verordnung) 170107 Gemische aus
Beton, Ziegel, Fliesen und Keramik,

Dämmschicht
Bau- und Abbruchabfälle,
nicht gefährlich, Abfallschlüssel nach AVV (Abfallverzeichnis-
Verordnung) 170604 Dämmstoff, nicht schadstoffbelastet

Abdichtung / Sperrschichten
Bau- und Abbruchabfälle, nicht gefährlich,
Abfallschlüssel nach AVV (Abfallverzeichnis-Verordnung)
170302 Bitumengemische

Ausführung: Grundbuchamt Raum 6 Pumi
Menge: 9,500 m2
DIN276-1_08: 394

**1.2.260 Abbrechen Fußbodenaufbau - Teilabbruch**
*** wie Position 1.2.250
jedoch:
Teilabbruch von Fußbodenaufbauten bis zur
Rohdecke, Ausführung in Kleinflächen

Ausführung: Grundbuchamt Raum 5 Sanitär und Raum 9 Flur/Eingang
Menge: 10,600 m2
DIN276-1_08: 394

**1.2.270 Befreiungsschnitte**
Vor dem Teilabbruch der Bestandsbodenplatte sind Befreiungsschnitte auszuführen, Dicke der Bodenplatte ca. 25cm,
Ansatz Material Stahlbeton C20/25,
Bewehrungsraster Ø 8/15 einachsig;
Menge: 27,000 m
DIN276-1_08: 394

**1.2.280 Teilabbruch Bodenplatte, Kopfloch Raum 6 Pumi**
Kopfloch in der vorhandenen Bodenplatte für die Verlegung von Installationen herstellen
Abmessungen: ca. 70 x 70 cm, Tiefe ca. 30 cm,
einschl. Trennschnitte zum Bestand herstellen,

Aufbau wie folgt
-  Bodenplatte mit Abdichtung / Sperrschicht

Abbruchmaterial wird Eigentum des AN
und ist fachgerecht zu beseitigen.

Ausführung: EG Raum 6 PUMI
Menge: 1,000 St
DIN276-1_08: 394

**1.2.290 Teilabbruch von Fußbodenaufbauten, Kopfloch Raum 7 Teeküche**
Kopfloch im vorhandenen Fußboden für die Verlegung von Installationen herstellen
Abmessungen: ca. 70 x 70 cm im Bereich der Bodenplatte und 0,80 x 0,80 m im Bereich Fußbodenaufbau (für spätere Anarbeitung der Bodenabdichtung), Gesamttiefe ca. 50 cm,
einschl. Trennschnitte zum Bestand herstellen,

Die vorhandene Bodenabdichtung ist im Bereich der verbleibenden Bodenplatte nicht zu beschädigen.

Aufbau wie folgt
-  ca. 15 mm Fliesen/Plattenbelag, Mörtelbett
-  ca. 75 mm Estrich
-  Dämmschicht
-  Bodenplatte mit Abdichtung / Sperrschicht

Abbruchmaterial wird Eigentum des AN
und ist fachgerecht zu beseitigen.

Ausführung: EG Raum 7 Teeküche
Menge: 1,000 St
DIN276-1_08: 394

**1.2.300 Teilabbruch von Fußbodenaufbauten, Wandbereiche**
Vorhandenen Fußbodenaufbau entlang der Wände für nachträgliche Abdichtungsarbeiten / Anschluss an Horizontalsperre abbrechen
Breite: ca. 100 cm, Tiefe einschl. Trennschnitte zu Bestand herstellen,

Die vorhandene Bodenabdichtung ist nicht zu beschädigen.

Aufbau wie folgt
-  ca. 75 mm Estrich
-  Dämmschicht
auf Bodenplatte mit Abdichtung / Sperrschicht

Abbruchmaterial wird Eigentum des AN
und ist fachgerecht zu beseitigen.

Ausführung: EG Raum 9 Flur/Eingang
Menge: 5,000 m
DIN276-1_08: 394

**1.2.310 Prüfung Putzflächen**
Putzflächen prüfen auf lose bzw. beschädigte Bereiche prüfen. Alle Putzflächen müssen tragfähig, trocken und eben sein.
Menge: 260,000 m2
DIN276-1_08: 394

**1.2.320 Entfernen Tapezierung Papierwandbekl. einlagig**
STLB-Bau 2025-10 084
Entfernen der Tapezierung aus Papierwandbekleidung, strukturiert, einlagig, einschl. Tapetenunterlage, nicht schadstoffbelastet, von Wänden, die Entsorgung wird gesondert vergütet.
Menge: 50,000 m2
Leistungsbereichkatalog: 084
DIN276-1_08: 394

**1.2.330 Putz Innenwand abbrechen laden transp. LKW AN entsorgen**
*** Leitbeschreibung
STLB-Bau 2025-10 084
Abbruch von Putz an Innenwand, Kalkzement-Normalputzmörtel (GP), ohne Putzträger, im Rahmen einer Teilabbruchmaßnahme, Ausführung erschütterungsarm DIN 4150, lärmarm, Lärmpegel max. 80 dB(A), staubarm TRGS 559, auf LKW des AN laden, transportieren, entsorgen.
Menge: 24,000 m2
Leistungsbereichkatalog: 084
DIN276-1_08: 394
*Unterbeschreibung 1 Putz in Kleinflächen*
Putz im Bereich der zu auszuführenden Abdichtungsarbeiten, Ausführung in Kleinflächen,

Die Wände mit Stahlbesen vollflächig reinigen.

Entsorgung mit Entsorgungsnachweis

**1.2.340 Putz Innenwand abbrechen laden transp. LKW AN entsorgen**
*** Leitbeschreibung
STLB-Bau 2025-10 084
Abbruch von Putz an Innenwand, Kalkzement-Normalputzmörtel (GP), ohne Putzträger, im Rahmen einer Teilabbruchmaßnahme, Ausführung erschütterungsarm DIN 4150, lärmarm, Lärmpegel max. 80 dB(A), staubarm TRGS 559, auf LKW des AN laden, transportieren, entsorgen.
Menge: 26,000 m2
Leistungsbereichkatalog: 084
DIN276-1_08: 394
*Unterbeschreibung 1 Loser und beschädigter Putz in Kleinflächen*
Loser und beschädigter Putz, Ausführung in Kleinflächen,
Entsorgung mit Entsorgungsnachweis

beim Anschluß an bestehende Putzflächen sind diese Anschlüsse sauber durch gerade geschnittene Fugen zu begrenzen;
mittlere Putzdicke: ca. 2,5cm
Wandhöhe bis max 4,50m

Menge nach besonderer Aufforderung der Bauleitung

Die Wände mit Stahlbesen vollflächig reinigen.

**1.2.350 Leibungsputz abbrechen**
Lose und  beschädigte Putzflächen an Leibungen,
in verschiedenen Stärken,
abschlagen
Leibungstiefe : bis ca. 30 cm
Abgeschlagene Flächen entstauben.
Anfallender Bauschutt ist vollständig zu sammeln und
gemäß den gesetzlichen Bestimmungen zu entsorgen.
Menge: 10,000 m
DIN276-1_08: 394

**1.2.360 Trennschnitt Putz**
STLB-Bau 2022-04 084
Trennschnitt zwischen Putz und zu erhaltendem Bauteil.
Menge: 50,000 m
Leistungsbereichkatalog: 084
DIN276-1_08: 394

**1.2.370 diverse Kleineisenteile, wie Schrauben, Haken,**
*** Pauschalposition
Abbrechen 'diverser Kleineisenteile, wie Schrauben,Dübel,
Haken,Halterungen u.ä.'

Abbruchmaterial wird Eigentum des AN und ist zu
beseitigen.
Menge: 1,000 psch
DIN276-1_08: 394
DIN276-1_08: 394

**1.2.380 Kernbohrung Mauerziegel Durchm. 50-100mm T 12,5-15cm**
*** Leitbeschreibung
STLB-Bau 2025-10 084
Kernbohrung, aus Mauerziegel, Bohrdurchmesser über 50 bis 100 mm, Bohrtiefe über 12,5 bis 15 cm, Ausführung innerhalb des Bauwerks, auf LKW des AN laden, transportieren, entsorgen.
Menge: 5,000 St
Leistungsbereichkatalog: 084
DIN276-1_08: 394
*Unterbeschreibung 1 Entsorgung mit Entsorgungsnachweis*

**1.2.390 Kernbohrung Mauerziegel Durchm. 50-100mm T 35-40cm**
*** Leitbeschreibung
STLB-Bau 2025-10 084
Kernbohrung, aus Mauerziegel, Bohrdurchmesser über 50 bis 100 mm, Bohrtiefe über 35 bis 40 cm, Ausführung innerhalb des Bauwerks, auf LKW des AN laden, transportieren, entsorgen.
Menge: 2,000 St
Leistungsbereichkatalog: 084
DIN276-1_08: 394
*Unterbeschreibung 1 Entsorgung mit Entsorgungsnachweis*

**1.2.400 Kernbohrung Mauerziegel Durchm. 100-150mm T 17,5-20cm**
*** Leitbeschreibung
STLB-Bau 2025-10 084
Kernbohrung, aus Mauerziegel, Bohrdurchmesser über 100 bis 150 mm, Bohrtiefe über 17,5 bis 20 cm, Ausführung innerhalb des Bauwerks, auf LKW des AN laden, transportieren, entsorgen.
Menge: 3,000 St
Leistungsbereichkatalog: 084
DIN276-1_08: 394
*Unterbeschreibung 1 Entsorgung mit Entsorgungsnachweis*

**1.2.410 Kernbohrung Mauerziegel Durchm. 100-150mm T 50-55cm**
*** Leitbeschreibung
STLB-Bau 2025-10 084
Kernbohrung, aus Mauerziegel, Bohrdurchmesser über 100 bis 150 mm, Bohrtiefe über 50 bis 55 cm, Ausführung innerhalb des Bauwerks, auf LKW des AN laden, transportieren, entsorgen.
Menge: 2,000 St
Leistungsbereichkatalog: 084
DIN276-1_08: 394
*Unterbeschreibung 1 Entsorgung mit Entsorgungsnachweis*

**1.2.420 Kernbohrung Mauerziegel Durchm. 100-150mm T 60-65cm**
*** Leitbeschreibung
STLB-Bau 2025-10 084
Kernbohrung, aus Mauerziegel, Bohrdurchmesser über 100 bis 150 mm, Bohrtiefe über 60 bis 65 cm, Ausführung innerhalb des Bauwerks, auf LKW des AN laden, transportieren, entsorgen.
Menge: 1,000 St
Leistungsbereichkatalog: 084
DIN276-1_08: 394
*Unterbeschreibung 1 Entsorgung mit Entsorgungsnachweis*

**1.2.430 Kernbohrung Stahlbeton Durchm. 50-100mm T 17,5-20cm nicht schadstoffbelastet v.Hand**
*** Leitbeschreibung
STLB-Bau 2025-10 084
Kernbohrung, Untergrundfläche waagerecht, Bohrkernsicherung nicht erforderlich, aus Stahlbeton, Normalbeton, Bohrdurchmesser über 50 bis 100 mm, Bohrtiefe über 17,5 bis 20 cm, einschl. Lösen des Bohrkerns aus dem Gefüge, nicht schadstoffbelastet, Wichte des Abbruchstoffes DIN EN 1991-1-1 20 kN/m3, von Hand/mit handgeführten Kleingeräten, Ausführung erschütterungsarm DIN 4150, lärmarm, Lärmpegel max. 80 dB(A), staubarm TRGS 559, ohne Wasserfreisetzung, Ausführung innerhalb des Bauwerks.
Menge: 2,000 St
Leistungsbereichkatalog: 084
DIN276-1_08: 394
*Unterbeschreibung 1 Entsorgung mit Entsorgungsnachweis*
einschließlich Entsorgung mit Entsorgungsnachweis

**1.2.440 Kernbohrung Stahlbeton Durchm. 100-150mm T 17,5-20cm nicht schadstoffbelastet v.Hand**
*** Leitbeschreibung
STLB-Bau 2025-10 084
Kernbohrung, Untergrundfläche waagerecht, Bohrkernsicherung nicht erforderlich, aus Stahlbeton, Normalbeton, Bohrdurchmesser über 100 bis 150 mm, Bohrtiefe über 17,5 bis 20 cm, einschl. Lösen des Bohrkerns aus dem Gefüge, nicht schadstoffbelastet, Wichte des Abbruchstoffes DIN EN 1991-1-1 20 kN/m3, von Hand/mit handgeführten Kleingeräten, Ausführung erschütterungsarm DIN 4150, lärmarm, Lärmpegel max. 80 dB(A), staubarm TRGS 559, ohne Wasserfreisetzung, Ausführung innerhalb des Bauwerks.
Menge: 2,000 St
Leistungsbereichkatalog: 084
DIN276-1_08: 394
*Unterbeschreibung 1 Entsorgung mit Entsorgungsnachweis*
einschließlich Entsorgung mit Entsorgungsnachweis

**1.2.450 Mehrpreis Entsorgungsgebühr mineralischer Abfall**
Mehrkosten für Entsorgung schadstoffbelasteter Stoffe einschl. Dokumentation zum Nachweis der ordnungsgemäßen Verwertung (§43 KrW-/AbfG);  als Zulage zu den vorbeschriebenen Abbrucharbeiten

Abfallart:  Beton, Ziegel, Fliesen und
  Keramik
Abfallschlüssel:  17 01 06*

Bauteil:  Innenwände, Fußboden

lt.  nachträglicher Schadstoffuntersuchung

Bei unklaren Schadstoffverhältnissen und bei Erfordernis einer Beprobung ist dies der Bauüberwachung schriftlich anzuzeigen. Die Beauftragung der Untersuchung erfolgt durch separat durch den Bauherrn.
Menge: 1,000 t
DIN276-1_08: 396

**1.2.460 Mehrpreis Entsorgungsgebühr KMF**
Mehrkosten für Entsorgung schadstoffbelasteter Stoffe einschl. Dokumentation zum Nachweis der ordnungsgemäßen Verwertung (§43 KrW-/AbfG);  als Zulage zu den vorbeschriebenen Abbrucharbeiten

Abfallart:  Dämmstoffe
Abfallschlüssel:  17 06 03*
vermuteter Schadstoff:  KMF

Bauteil:  Dämmmaterialien

lt.  nachträglicher Schadstoffuntersuchung

Bei unklaren Schadstoffverhältnissen und bei Erfordernis einer Beprobung ist dies der Bauüberwachung schriftlich anzuzeigen. Die Beauftragung der Untersuchung erfolgt durch separat durch den Bauherrn.
Menge: 0,500 t
DIN276-1_08: 396

#### Abschnitt 1.3 Erdarbeiten

**Ausführungsbeschreibung 1 Hinweise für die Ausführung**
*Gründung*
Hinweise für die Ausführung

Gründung

Die allgemeinen Bemerkungen zum Baugrund und das Baugrundgutachten sind zu beachten.
Es wird darauf hingewiesen, dass unter den Fundamenten keinerlei Folien oder andere Gleitebenen bildende Materialien eingebaut werden dürfen, die den Verbund zur Sicherstellung des Gleitnachweises stören!
In Anschlussbereichen an tiefer liegender Gründung sind die Fundamente bis auf die Sohlenhöhe des Bestandes abgetreppt herunter zu führen, sofern nichts anderes in den einzelnen Positionen beschrieben ist.
Die DIN 4123 und DIN 4124 sind besonders zu beachten!
Vorbereitungen des Baugrundes:
Auffüllungen, sowie weicher oder gestörter Böden sind gegen verdichtbares Material auszutauschen. Die Aushubsohle ist ggf. nach zu verdichten. Das Austauschmaterial ist zur Reduzierung von Setzungen lagenweise auf mindestens 100% Proktor zu verdichten.  Es sind geringe Lagenhöhen und kleine Verdichtungsgeräte zu wählen, um den umliegenden Bestand weitestgehend zu schonen.
Die erzielte Verdichtung ist bauseitig durch Sondierung nach DIN 4094 mit Sondierungsprotokollen aktenwirksam nachzuweisen.
Wird in der Gründungssohle bindiger Boden angeschnitten, so ist durch geeignete bauseitige Maßnahmen ein Aufweichen oder Einfrieren der Sohle auszuschließen. Empfohlen wird, die Fundamentsohle mittels einer ca. 5 cm starken Betonschicht zu versiegeln, um ein Aufweichen bzw. Auflockern des Bodens zu verhindern.
Bei den Arbeiten im Gründungsbereich bestehender Bauteile ist mit entsprechender Sorgfalt und unter Beachtung der DIN 4123 und DIN4124 vorzugehen. Dies gilt auch und besonders für Leitungsgräben.
Die Sicherung der Baugrube ist nicht Gegenstand der vorliegenden statischen Berechnung und fällt in den Verantwortungsbereich der ausführenden Firma. Für die Ausführung der Gründungsarbeiten sind die Maßgaben des Baugrundgutachtens verbindlich. Liegt ein solches nicht vor, sind die Arbeiten nach den allgemein anerkannten Regeln der Bautechnik durchzuführen und zu dokumentieren.
Der Bodenaushub ist so durchzuführen, dass die Baugrubensohle nicht durch Gerätebetrieb aufgewühlt und in ihrer Tragfähigkeit beeinträchtigt wird.
Angaben zu betonangreifenden Stoffen im Boden oder betonangreifendem Boden bzw. Grundwasser liegen nicht vor.
Die zu Grunde gelegten Voraussetzungen sind im Zuge der Bauausführung bauseitig vor Ort zu prüfen und aktenwirksam zu dokumentieren.

**1.3.10 Grasnarbe zerkleinern abräumen aufnehmen fördern auf LKW AN laden D 5-10cm**
*** Leitbeschreibung
STLB-Bau 2025-10 003
Grasnarbe zerkleinern, abräumen, aufnehmen, fördern und auf LKW AN laden, Schichtdicke über 5 bis 10 cm.
Menge: 135,000 m2
Leistungsbereichkatalog: 003
DIN276-1_08: 311
*Unterbeschreibung 1 einschl. Entsorgung*
einschl. transportieren und  entsorgen
zum Lager/zur Anlage nach Wahl des AN, Vergütung der Entsorgung übernimmt AN.

**1.3.20 Oberboden abtragen laden fördern lagern OH SU Abtrag-H 20-30cm**
*** Leitbeschreibung
STLB-Bau 2025-10 003
Oberboden, profilgerecht abtragen, laden, fördern und geordnet lagern, 2 Bodengruppen, Bodengruppe 1 OH DIN 18196 (grob- bis gemischtkörniger Boden mit Beimengungen humoser Art), Bodengruppe 2 SU DIN 18196 (Sand-Schluff-Gemisch), Abtragshöhe über 20 bis 30 cm, Mengenermittlung nach Aufmaß an der Entnahmestelle.
Menge: 34,000 m3
Leistungsbereichkatalog: 003
DIN276-1_08: 311
*Unterbeschreibung 1 Lagerung im Bereich des Geländes*

**1.3.30 Boden Schürfgrube lösen lagern teilgeböschte Wände Sohlen-B 1-1,5m L 1-1,5m T bis 1,75m SE SU SU* OH**
*** Leitbeschreibung
*** Bezugsbeschreibung
STLB-Bau 2025-10 002
Boden für Schürfgrube nach Abtrag des Oberbodens profilgerecht lösen, außerhalb der Baugrube lagern, mit teilgeböschten Wänden DIN 4124, Sohlenbreite über 1 bis 1,5 m, Sohlenlänge über 1 bis 1,5 m, Aushubtiefe bis 1,75 m,
Homogenbereich 2, mit 4 Bodengruppen, Bodengruppe 1 SE DIN 18196 (enggestufter Sand), Bodengruppe 2 SU DIN 18196 (Sand-Schluff-Gemisch), Bodengruppe 3 SU* DIN 18196 (Sand-Schluff-Gemisch), Bodengruppe 4 OH DIN 18196 (grob- bis gemischtkörniger Boden mit Beimengungen humoser Art), Mengenermittlung nach Aufmaß an der Entnahmestelle.
Menge: 2,000 St
Leistungsbereichkatalog: 002
DIN276-1_08: 311
*Unterbeschreibung 1 Erkundung der Gründungsverhältnisse*
Ausführung im Bereich von Bestandsgebäuden zur Erkundung der Gründungsverhältnisse. Schachtung bis max. Gründungssohle Bestand.

**1.3.40 jedoch**
*** wie Position 1.3.30
jedoch:
Aushubtiefe bis 2,10 m,
Menge: 1,000 St
DIN276-1_08: 311

**1.3.50 Boden Baugrube lösen lagern geböschte Wände B 10-15m L 10-15m T bis 0,8m SE SU SU* OH**
*** Leitbeschreibung
STLB-Bau 2025-10 002
Boden für Baugrube, nach Abtrag des Oberbodens,
profilgerecht lösen, außerhalb der Baugrube lagern,
mit geböschten Wänden,
Gesamtbreite über 10 bis 15 m,
Gesamtlänge über 10 bis 15 m,
Aushubtiefe bis 0,8 m,
Homogenbereich 2, mit 4 Bodengruppen, Bodengruppe 1 SE DIN 18196 (enggestufter Sand), Bodengruppe 2 SU DIN 18196 (Sand-Schluff-Gemisch), Bodengruppe 3 SU* DIN 18196 (Sand-Schluff-Gemisch), Bodengruppe 4 OH DIN 18196 (grob- bis gemischtkörniger Boden mit Beimengungen humoser Art), Mengenermittlung nach Aufmaß an der Entnahmestelle.
Menge: 105,000 m3
Leistungsbereichkatalog: 002
DIN276-1_08: 311
*Unterbeschreibung 1 Lagerung im Bereich des Geländes*

**1.3.60 Boden Streifenfundament lösen lagern geböschte Wände L 50-60m T bis 0,8m SE SU SU***
*** Leitbeschreibung
STLB-Bau 2025-10 002
Boden für Streifenfundament, ab Baugrubensohle,
profilgerecht lösen, außerhalb der Baugrube lagern,
mit geböschten Wänden,
Gesamtlänge über 50 bis 60 m,
Aushubtiefe bis 0,8 m,
Homogenbereich 2, mit 3 Bodengruppen, Bodengruppe 1 SE DIN 18196 (enggestufter Sand), Bodengruppe 2 SU DIN 18196 (Sand-Schluff-Gemisch), Bodengruppe 3 SU* DIN 18196 (Sand-Schluff-Gemisch), Mengenermittlung nach Aufmaß an der Entnahmestelle.
Menge: 16,000 m3
Leistungsbereichkatalog: 002
DIN276-1_08: 311
*Unterbeschreibung 1 Lagerung im Bereich des Geländes*

**1.3.70 Zulage Abtreppung**
Zulage zur vorbeschriebenen Position
Boden für Streifenfundament, ab Baugrubensohle lösen
für die Abtreppung zum Bestand
Menge: 8,500 m3
DIN276-1_08: 311

**1.3.80 Zulage für Handschachtung**
Zulage zu vorbeschriebene Positionen Bodenaushub,
für Handschachtung im Bereich von Fundamenten Bestandsgebäude, Kabel, Leitungen u. ä.
Menge: 20,000 m3
DIN276-1_08: 311

**1.3.90 Boden Graben Ver-Entsorgungsltg lösen lagern Sohlen-B 0,5-0,6m T bis 1m SE SU SU* OH**
STLB-Bau 2025-10 002
Boden der Gräben für Ver- und Entsorgungsleitungen, ab Baugrubensohle, profilgerecht lösen, außerhalb Baugrube lagern, Breite der Sohle über 0,5 bis 0,6 m, Aushubtiefe bis 1 m,
Homogenbereich 2, mit 4 Bodengruppen, Bodengruppe 1 SE DIN 18196 (enggestufter Sand), Bodengruppe 2 SU DIN 18196 (Sand-Schluff-Gemisch), Bodengruppe 3 SU* DIN 18196 (Sand-Schluff-Gemisch), Bodengruppe 4 OH DIN 18196 (grob- bis gemischtkörniger Boden mit Beimengungen humoser Art).
Menge: 3,000 m3
Leistungsbereichkatalog: 002
DIN276-1_08: 311

**1.3.100 Boden Graben Dräne lösen lagern Sohlen-B bis 0,3m T bis 0,8m SE SU SU* OH**
*** Leitbeschreibung
STLB-Bau 2025-10 002
Boden der Gräben für Dräne, profilgerecht lösen, außerhalb Baugrube lagern, Breite der Sohle bis 0,3 m, Aushubtiefe bis 0,8 m,
Homogenbereich 2, mit 4 Bodengruppen, Bodengruppe 1 SE DIN 18196 (enggestufter Sand), Bodengruppe 2 SU DIN 18196 (Sand-Schluff-Gemisch), Bodengruppe 3 SU* DIN 18196 (Sand-Schluff-Gemisch), Bodengruppe 4 OH DIN 18196 (grob- bis gemischtkörniger Boden mit Beimengungen humoser Art).
Menge: 30,000 m
Leistungsbereichkatalog: 002
DIN276-1_08: 327
*Unterbeschreibung 1 als Graben für Versickerungsleitung*
als Graben für Versickerungsleitung zum Schutz vor zufließendem Oberflächenwasser

**1.3.110 Boden lösen lagern B 0,5-0,75m L 7-8m T bis 1,5m OH SE SU SU***
*** Leitbeschreibung
STLB-Bau 2025-10 002
Boden ab Geländeoberfläche,
profilgerecht lösen, seitlich lagern,
Gesamtbreite über 0,5 bis 0,75 m,
Gesamtlänge über 7 bis 8 m,
Aushubtiefe bis 1,5 m,
Homogenbereich 2, mit 4 Bodengruppen, Bodengruppe 1 OH DIN 18196 (grob- bis gemischtkörniger Boden mit Beimengungen humoser Art), Bodengruppe 2 SE DIN 18196 (enggestufter Sand), Bodengruppe 3 SU DIN 18196 (Sand-Schluff-Gemisch), Bodengruppe 4 SU* DIN 18196 (Sand-Schluff-Gemisch),
Baumaßnahme der Geotechnischen Kategorie 2 DIN 4020, Mengenermittlung nach Aufmaß an der Entnahmestelle.
Menge: 11,500 m3
Leistungsbereichkatalog: 002
DIN276-1_08: 311
*Unterbeschreibung 1 Außenmauerwerk / Fundamente freilegen*
Freilegen von im Erdreich liegendem
Mauerwerk / Fundamenten
Ausführung mit geböschten Wänden,
Ausführung nicht tiefer als Unterkante Fundamente!

**1.3.120 Bodenhindernis Mauerwerk/Beton abbrechen außerhalb Baugrube lagern**
STLB-Bau 2025-10 002
Hindernis im Boden aus Mauerwerk und Beton, abbrechen und außerhalb der Baugrube lagern.
Menge: 5,000 t
Leistungsbereichkatalog: 002
DIN276-1_08: 311

**1.3.130 Untergrund verdichten**
*** Leitbeschreibung
STLB-Bau 2025-10 002
Untergrund verdichten, Verdichtungsgrad mind. DPr 0,97.
Menge: 158,000 m2
Leistungsbereichkatalog: 002
DIN276-1_08: 311
*Unterbeschreibung 1 Ausführung mit einem kleinen Verdichtungsgerät*
Aushubsohle verdichten mit einem kleinen Verdichtungsgerät um Schäden am Bestand zu vermeiden.
Die Baugrubensohle ist vom Bodengutachter nachweislich abzunehmen!

Die Gestellung des Wiederlagers für die Versuchsdurchführung und -aufzeichnung durch einen Bodengutachter
und die Gestellung eines vom AG zugelassenen
Prüfgerätes ist Sache des AN. Die Ergebnisse und die
grafische Darstellung sind dem AG unverzüglich und
unaufgefordert in 2 - facher Ausfertigung vorzulegen.

**1.3.140 Gründungssohle verbessern verdichten Baugrube D 40-50cm Körnungsstoff**
*** Leitbeschreibung
STLB-Bau 2025-10 002
Boden der Gründungssohle verbessern und verdichten, Verdichtungsgrad mind. DPr 1, in Baugruben, Schichtdicke über 40 bis 50 cm, mit Körnungsstoff, das Liefern und Verteilen des Verbesserungs-/Verfestigungsstoffes wird gesondert vergütet.
Menge: 58,000 m3
Leistungsbereichkatalog: 002
DIN276-1_08: 321
*Unterbeschreibung 1 Sondierung nach DIN 4094*
Die erzielte Verdichtung der obersten Lage ist durch Sondierung nach DIN 4094 mir Sondierungsprotokollen aktenkundig nachzuweisen.

**1.3.150 Stoffe liefern laden fördern verteilen Körnungsstoff Boden SE**
*** Leitbeschreibung
STLB-Bau 2025-10 002
Liefern, laden, fördern und verteilen von Körnungsstoffen zur Bodenverbesserung/-verfestigung, Boden, mit einer Bodengruppe, Bodengruppe 1 SE DIN 18196 (enggestufter Sand).
Menge: 105,000 t
Leistungsbereichkatalog: 002
DIN276-1_08: 572
*Unterbeschreibung 1 Bettungsschicht SE/R3, Dicke mind. 0,50 m*
Bettungsschicht SE / R3, Dicke mind. 0,50 m unter Bodenplatte,
lagenweise einbauen und verdichten.
Es sind geringe Lagenhöhen und kleine Verdichtungsgeräte zu wählen, um Schäden am Bestand zu vermeiden.

**1.3.160 Sickerltg Kunststoff-Filterrohr DN100 T 0,5-0,75m Sohlen-B bis 0,3m**
*** Leitbeschreibung
STLB-Bau 2025-10 008
Sickerleitung mit Anschluss an Pumpensumpf herstellen, aus Kunststoff-Filterrohren, DN 100, Tiefe über 0,5 bis 0,75 m, Breite der Sohle bis 0,3 m.
Menge: 30,000 m
Leistungsbereichkatalog: 008
DIN276-1_08: 313
*Unterbeschreibung 1 einschließlich Rückbau nach Fertigstellung Bodenplatte*

**1.3.170 Pumpensumpf herstellen Holzverbau Grundfläche bis 2m2 T bis 1m**
*** Leitbeschreibung
STLB-Bau 2025-10 008
Pumpensumpf innerhalb der Baugrube ab Aushubsohle herstellen, aus Holzverbau, lichte Grundfläche bis 2 m2, Tiefe bis 1 m.
Menge: 2,000 St
Leistungsbereichkatalog: 008
DIN276-1_08: 313
*Unterbeschreibung 1 einschließlich Rückbau nach Fertigstellung Bodenplatte*

**1.3.180 Sand Leitungszone Rohr bis DN100 einbauen D 25-30cm**
STLB-Bau 2025-10 002
Sand, liefern, für Leitungszone von Rohrleitungen, bestehend aus Bettung, Seitenverfüllung und Abdeckung, bis DN 100, profilgerecht einbauen, in Graben für Dräne, Schichtdicke über 25 bis 30 cm.
Menge: 5,000 m3
Leistungsbereichkatalog: 002
DIN276-1_08: 313

**1.3.190 Planum Abweichung +/-2cm EV2 45MPa**
STLB-Bau 2025-10 002
Planum herstellen, zulässige Abweichung von der Sollhöhe +/- 2 cm, Verformungsmodul mind. EV2 45 MPa.
Menge: 150,000 m2
Leistungsbereichkatalog: 002
DIN276-1_08: 311

**1.3.200 Boden auf Baustelle gelagert einbauen verdichten SE SU SU* OH DPr0,98 Einbau-H 1,25m**
*** Leitbeschreibung
*** Bezugsbeschreibung
STLB-Bau 2025-10 002
Boden, auf der Baustelle gelagert, profilgerecht einbauen und verdichten, in Baugruben, mit 4 Bodengruppen, Bodengruppe 1 SE DIN 18196 (enggestufter Sand), Bodengruppe 2 SU DIN 18196 (Sand-Schluff-Gemisch), Bodengruppe 3 SU* DIN 18196 (Sand-Schluff-Gemisch), Bodengruppe 4 OH DIN 18196 (grob- bis gemischtkörniger Boden mit Beimengungen humoser Art), Verdichtungsgrad mind. DPr 0,98, Einbauhöhe bis 1,25 m.
Menge: 25,000 m3
Leistungsbereichkatalog: 002
DIN276-1_08: 311
*Unterbeschreibung 1 Einbau bis ca. 0,15 - 0,20 m unter OK Gelände*
Boden einbauen bis ca. 0,15 - 0,20 m unter OK Gelände
nach Abstimmung mit der Bauüberwachung und Freianlage

**1.3.210 jedoch**
*** wie Position 1.3.200
jedoch:
Einbauhöhe bis 2,40 m im Bereich abgetreppter Fundamente
Menge: 18,000 m3
DIN276-1_08: 311

**1.3.220 Boden auf Baustelle gelagert einbauen verdichten SE SU SU* OH DPr0,98 D 50-80cm**
*** Leitbeschreibung
STLB-Bau 2025-10 002
Boden, auf der Baustelle gelagert, profilgerecht einbauen und verdichten, mit 4 Bodengruppen, Bodengruppe 1 SE DIN 18196 (enggestufter Sand), Bodengruppe 2 SU DIN 18196 (Sand-Schluff-Gemisch), Bodengruppe 3 SU* DIN 18196 (Sand-Schluff-Gemisch), Bodengruppe 4 OH DIN 18196 (grob- bis gemischtkörniger Boden mit Beimengungen humoser Art), Verdichtungsgrad mind. DPr 0,98, Schichtdicke über 50 bis 80 cm.
Menge: 9,000 m3
Leistungsbereichkatalog: 002
DIN276-1_08: 311
*Unterbeschreibung 1 Gräben für Versickerungsleitungen, Ver- und Entsorgungsleitungen*
Gräben mit Ver- und Entsorgungsleitungen,

**1.3.230 Untersuchung Abfalldeklaration**
STLB-Bau 2025-10 087
Untersuchung zur Abfalldeklaration nach LAGA-Merkblatt 20, Tabelle II.1.2-1 Mindestuntersuchungsprogramm für Boden bei unspezifischem Verdacht, Untersuchung im Feststoff aus Haufwerken, abgerechnet wird nach Anzahl Laborberichte, einschl. Bewertung der Analyseergebnisse.
Menge: 2,000 St
Leistungsbereichkatalog: 087
DIN276-1_08: 396

**1.3.240 Untersuchung Abfalldeklaration**
STLB-Bau 2025-10 087
Untersuchung zur Abfalldeklaration nach LAGA-Merkblatt 20, Tabelle II.1.4-1 Mindestuntersuchungsprogramm für Bauschutt vor der Aufbereitung bei unspezifischem Verdacht, Untersuchung im Feststoff aus Haufwerken, abgerechnet wird nach Anzahl Laborberichte, einschl. Bewertung der Analyseergebnisse.
Menge: 1,000 St
Leistungsbereichkatalog: 087
DIN276-1_08: 396

**1.3.250 Abfall nicht gefährlich AVV170504 nicht schadstoffbelastet Z0 LKW AN transp. entsorgen Vergüt.Entsorg. AN**
*** Leitbeschreibung
STLB-Bau 2025-10 087
Bau- und Abbruchabfälle, Boden, Steine und Baggergut,
nicht gefährlich, Abfallschlüssel nach AVV (Abfallverzeichnis-Verordnung) 170504 Boden/Stein,
nicht schadstoffbelastet, Zuordnung Z 0 (uneingeschränkter Einbau), nach LAGA 2004 Boden,
auf Baustelle lagernd, in Behälter AN laden, mit LKW des AN transportieren, entsorgen, max. Gesamtgewicht ohne Beschränkung, Behältergröße nach Wahl des AN, zum Lager/zur Anlage nach Wahl des AN, Vergütung der Entsorgung übernimmt AN.
Menge: 230,000 t
Leistungsbereichkatalog: 087
DIN276-1_08: 311
*Unterbeschreibung 1 Die Abrechnung erfolgt zum Nachweis.*
Die Abrechnung erfolgt zum Nachweis.

Die Nachweisführung hat gemäß den gesetzlichen
Bestimmungen (Nachweisverordnung) zu erfolgen.

**1.3.260 Zulage zur vorbeschriebenen Position**
Zulage zur vorbeschriebenen Position
Abfallschlüssel nach AVV (Abfallverzeichnis-Verordnung) 170504 Boden/Stein,
nicht gefährlich, nicht schadstoffbelastet, Zuordnung nach Haufwerksbeprobung, gemäß Analyse, Zuordnung LAGA Z 1.1 (eingeschränkter offener Einbau, auch in hydrogeologisch ungünstigen Gebieten),
Menge: 1,000 t
DIN276-1_08: 311

**1.3.270 Zulage zur vorbeschriebenen Position**
Zulage zur vorbeschriebenen Position
Abfallschlüssel nach AVV (Abfallverzeichnis-Verordnung) 170504 Boden/Stein,
nicht gefährlich, nicht schadstoffbelastet, Zuordnung nach Haufwerksbeprobung, gemäß Analyse, Zuordnung LAGA Z 2 (eingeschränkter Einbau mit definierten technischen Sicherungsmaßnahmen),
Menge: 1,000 t
DIN276-1_08: 311

**1.3.280 Abfall nicht gefährlich AVV170101 nicht schadstoffbelastet Z0 LKW AN transp. entsorgen Vergüt.Entsorg. AN**
*** Leitbeschreibung
STLB-Bau 2025-10 087
Bau- und Abbruchabfälle, Beton, Ziegel, Fliesen und Keramik,
nicht gefährlich, Abfallschlüssel nach AVV (Abfallverzeichnis-Verordnung) 170101 Beton,
nicht schadstoffbelastet, Zuordnung Z 0 (uneingeschränkter Einbau), nach LAGA 1997 Bauschutt,
auf Baustelle lagernd, in Behälter AN laden, mit LKW des AN transportieren, entsorgen, max. Gesamtgewicht ohne Beschränkung, Behältergröße nach Wahl des AN, zum Lager/zur Anlage nach Wahl des AN, Vergütung der Entsorgung übernimmt AN.
Menge: 5,000 t
Leistungsbereichkatalog: 087
DIN276-1_08: 311
*Unterbeschreibung 1 Die Abrechnung erfolgt zum Nachweis.*

**1.3.290 Zulage zur vorbeschriebenen Position**
Zulage zur vorbeschriebenen Position
Bau- und Abbruchabfälle, Beton, Ziegel, Fliesen und Keramik,
nicht gefährlich, Abfallschlüssel nach AVV (Abfallverzeichnis-Verordnung) 170101 Beton,
nicht schadstoffbelastet, Zuordnung nach Haufwerksbeprobung, gemäß Analyse, 70101 Beton, Zuordnung LAGA Z 1.1 (eingeschränkter offener Einbau, auch in hydrogeologisch ungünstigen Gebieten),
Menge: 1,000 t
DIN276-1_08: 311

**1.3.300 Zulage zur vorbeschriebenen Position**
Zulage zur vorbeschriebenen Position
Bau- und Abbruchabfälle, Beton, Ziegel, Fliesen und Keramik,
nicht gefährlich, Abfallschlüssel nach AVV (Abfallverzeichnis-Verordnung) 170101 Beton,
nicht schadstoffbelastet, Zuordnung nach Haufwerksbeprobung, gemäß Analyse, 70101 Beton, Zuordnung LAGA Z 2 (eingeschränkter Einbau mit definierten technischen Sicherungsmaßnahmen),
Menge: 1,000 t
DIN276-1_08: 311

#### Abschnitt 1.4 Abdichtungsarbeiten

**1.4.10 Feuchtigkeitsmessung**
STLB-Bau 2025-10 024
Feuchtigkeitsmessung nach dem CM-Verfahren DIN 18560-1, Ausführung auf Anordnung des AG.
Menge: 2,000 St
Leistungsbereichkatalog: 024
DIN276-1_08: 326

**1.4.20 Untergrund reinigen Stahlbeton Betonreste**
*** Leitbeschreibung
STLB-Bau 2025-10 033
Reinigen des Untergrundes aus Stahlbeton, von grober Verschmutzung, von Betonresten, festhaftend, Untergrund waagerecht.
Menge: 132,500 m2
Leistungsbereichkatalog: 033
DIN276-1_08: 326
*Unterbeschreibung 1 einschließlich Entsorgung*
aufgenommene Stoffe sammeln, transportieren, entsorgen, zum Lager/zur Anlage nach Wahl des AN,Abfall ist nicht gefährlich, nicht schadstoffbelastet,
Abfallschlüssel nach AVV (Abfallverzeichnis-Verordnung) 170101 Beton,
Vergütung der Entsorgung übernimmt AN.

**1.4.30 Voranstrich Bitumenemulsion Boden**
STLB-Bau 2025-10 018
Voranstrich für bahnenförmige Abdichtungen, aus Bitumenemulsion, auf Boden, Untergrund Beton.
Menge: 132,500 m2
Leistungsbereichkatalog: 018
DIN276-1_08: 326

**1.4.40 Abdichtung in/unter Wand D 15-25cm W4-E Bitumen-Dachdichtungsbahn PV200DD MSB-Q Bürstenstreich-Gießverf**
STLB-Bau 2025-10 018
Abdichtung in oder unter Wänden DIN 18533-1 und DIN 18533-2, Wanddicke über 15 bis 25 cm, Verbreiterung 15 cm, 2-seitig, Raumnutzungsklasse RN2-E (übliche Anforderung), Wassereinwirkungsklasse W4-E (Spritzwasser und Bodenfeuchte am Wandsockel sowie Kapillarwasser in und unter Wänden), Rissklasse R1-E (gering), Rissüberbrückungsklasse RÜ1-E (geringe Rissüberbrückung bis 0,2 mm),
eine Lage Bitumen-Dachdichtungsbahnen PV 200 DD mit Polyestervlieseinlage 200/250 g/m2, Anwendungstyp MSB-Q (Mauersperrbahn, mit Querkraftübertragung) DIN/TS 20000-202, im Bürstenstreich- und Gießverfahren aufbringen.
Menge: 44,800 m
Leistungsbereichkatalog: 018
DIN276-1_08: 326

**1.4.50 Abdichtung in/unter Wand D 20cm W4-E Bitumen-Dachdichtungsbahn G200DD MSB-Q Bürstenstreich-Gießverf**
STLB-Bau 2025-10 018
Abdichtung in oder unter Wänden DIN 18533-1 und DIN 18533-2, Wanddicke 20 cm, Verbreiterung 15 cm, 2-seitig, Raumnutzungsklasse RN2-E (übliche Anforderung), Wassereinwirkungsklasse W4-E (Spritzwasser und Bodenfeuchte am Wandsockel sowie Kapillarwasser in und unter Wänden),
eine Lage Bitumen-Dachdichtungsbahnen G 200 DD mit Glasgewebeeinlage 200 g/m2, Anwendungstyp MSB-Q (Mauersperrbahn, mit Querkraftübertragung) DIN/TS 20000-202, im Bürstenstreich- und Gießverfahren aufbringen.
Menge: 42,500 m
Leistungsbereichkatalog: 018
DIN276-1_08: 326

**1.4.60 Abdichtung Bodenplatte W1.2-E einlagig Bitumen-Dachdichtungsbahn G200DD BA Bürstenstreich-Gießverf**
STLB-Bau 2025-10 018
Abdichtung erdberührter Bodenplatten DIN 18533-1 und DIN 18533-2, Raumnutzungsklasse RN2-E (übliche Anforderung), Wassereinwirkungsklasse W1.2-E (Bodenfeuchte und nichtdrückendes Wasser bei Bodenplatten und erdberührten Wänden mit Dränung), Rissklasse R2-E (mäßig), Rissüberbrückungsklasse RÜ2-E (mäßige Rissüberbrückung bis 0,5 mm), einlagig, Bitumen-Dachdichtungsbahnen G 200 DD mit Glasgewebeeinlage 200 g/m2, Anwendungstyp DIN/TS 20000-202 BA (Bahn für Bauwerksabdichtung), im Bürstenstreich- und Gießverfahren aufbringen.
Menge: 122,000 m2
Leistungsbereichkatalog: 018
DIN276-1_08: 326

**1.4.70 Zulage für Anschluss an Bestandgebäuden**
Zulage für den Anschluß  der Abdichtung erdberührter Bodenplatten DIN 18533-1 und DIN 18533-2, Raumnutzungsklasse RN2-E (übliche Anforderung), Wassereinwirkungsklasse W1.2-E an angrenzende Bestandsgebäude.
Menge: 9,500 m
DIN276-1_08: 326

**1.4.80 Anschluss aufgehende Bauteile Abdichtung Außenwand innen Dichtungskehle 10cm Überl. H 15-20cm W1-I Bitumen-Dachdichtungsbahn G200DD BA**
STLB-Bau 2025-10 018
Anschluss an aufgehende Bauteile der Abdichtung der Außenwandflächen von Innenräumen DIN 18534-1 und DIN 18534-2, mit Dichtungskehle, mit mind. 10 cm Überlappung in der Waagerechten, Anschlusshöhe über 15 bis 20 cm, Wassereinwirkungsklasse W1-I (mäßig), Rissklasse R2-I (Rissbreitenänderung/-neubildung nach Aufbringen der Abdichtung bis 0,5 mm), einlagig, Bitumen-Dachdichtungsbahnen G 200 DD mit Glasgewebeeinlage 200 g/m2, Anwendungstyp DIN/TS 20000-202 BA (Bahn für Bauwerksabdichtung).
Menge: 44,800 m
Leistungsbereichkatalog: 018
DIN276-1_08: 326

**1.4.90 Anschluss aufgehende Bauteile Abdichtung Innenwand innen Dichtungskehle 10cm Überl. H 15-20cm W1-I Bitumen-Dachdichtungsbahn G200DD BA**
STLB-Bau 2025-10 018
Anschluss an aufgehende Bauteile der Abdichtung der Innenwandflächen von Innenräumen DIN 18534-1 und DIN 18534-2, mit Dichtungskehle, mit mind. 10 cm Überlappung in der Waagerechten, Anschlusshöhe über 15 bis 20 cm, Wassereinwirkungsklasse W1-I (mäßig), Rissklasse R2-I (Rissbreitenänderung/-neubildung nach Aufbringen der Abdichtung bis 0,5 mm), einlagig, Bitumen-Dachdichtungsbahnen G 200 DD mit Glasgewebeeinlage 200 g/m2, Anwendungstyp DIN/TS 20000-202 BA (Bahn für Bauwerksabdichtung).
Menge: 42,500 m
Leistungsbereichkatalog: 018
DIN276-1_08: 325

**1.4.100 Anschluss Durchdringung Abdichtung Bodenplatte adhäsiv Durchm. bis 10cm W1.2-E einlagig Bitumen-Dachdichtungsbahn PV200DD BA**
STLB-Bau 2025-10 018
Anschluss an Durchdringung in der Abdichtung erdberührter Bodenplatten DIN 18533-1 und DIN 18533-2, mit adhäsiver Verklebung, an Gruppendurchführung, Durchmesser bis 10 cm, Raumnutzungsklasse RN2-E (übliche Anforderung), Wassereinwirkungsklasse W1.2-E (Bodenfeuchte und nichtdrückendes Wasser bei Bodenplatten und erdberührten Wänden mit Dränung), Rissklasse R1-E (gering), Rissüberbrückungsklasse RÜ2-E (mäßige Rissüberbrückung bis 0,5 mm), einlagig, Bitumen-Dachdichtungsbahnen PV 200 DD mit Polyestervlieseinlage 200/250 g/m2, Anwendungstyp DIN/TS 20000-202 BA (Bahn für Bauwerksabdichtung).
Menge: 1,000 St
Leistungsbereichkatalog: 018
DIN276-1_08: 326

**1.4.110 Anschluss Einbauteile Abdichtung Bodenplatte Manschette Schelle Durchm. 10-25cm W1.2-E einlagig Bitumen-Dachdichtungsbahn PV200DD BA**
STLB-Bau 2025-10 018
Anschluss an Einbauteile in der Abdichtung erdberührter Bodenplatten DIN 18533-1 und DIN 18533-2, mit Manschette und Schelle, Durchmesser über 10 bis 25 cm, Raumnutzungsklasse RN2-E (übliche Anforderung), Wassereinwirkungsklasse W1.2-E (Bodenfeuchte und nichtdrückendes Wasser bei Bodenplatten und erdberührten Wänden mit Dränung), Rissklasse R1-E (gering), Rissüberbrückungsklasse RÜ2-E (mäßige Rissüberbrückung bis 0,5 mm), einlagig, Bitumen-Dachdichtungsbahnen PV 200 DD mit Polyestervlieseinlage 200/250 g/m2, Anwendungstyp DIN/TS 20000-202 BA (Bahn für Bauwerksabdichtung).
Menge: 1,000 St
Leistungsbereichkatalog: 018
DIN276-1_08: 326

**1.4.120 Anschluss Durchdringung Abdichtung Boden innen FLK 100-250cm2 W1-I**
STLB-Bau 2025-10 018
Anschluss an Durchdringung in der Abdichtung der Bodenflächen von Innenräumen DIN 18534-1 und DIN 18534-2, mit Flüssigkunststoff, Querschnitt über 100 bis 250 cm2, Wassereinwirkungsklasse W1-I (mäßig), Rissklasse R1-I (Rissbreitenänderung/-neubildung nach Aufbringen der Abdichtung bis 0,2 mm).
Menge: 1,000 St
Leistungsbereichkatalog: 018
DIN276-1_08: 326

*Hinweis: Vertikale Abdichtung*
Abdichtung Außenwand

**1.4.130 Untergrund reinigen haftungsmindernde Schicht**
*** Leitbeschreibung
STLB-Bau 2025-10 033
Reinigen des Untergrundes von grober Verschmutzung, von haftungsmindernden Schichten, zur Verbesserung der Haftung, Untergrund senkrecht.
Menge: 67,000 m2
Leistungsbereichkatalog: 033
DIN276-1_08: 326
*Unterbeschreibung 1 Untergrund Stahlbeton / Mauerwerk*
Untergrund aus Stahlbeton / Mauerwerk,
durch abstoßen, abschleifen, abbürsten,
aufgenommene Stoffe sortieren, sammeln, transportieren, entsorgen, zum Lager/zur Anlage nach Wahl des AN,Abfall ist nicht gefährlich, nicht schadstoffbelastet,
Abfallschlüssel nach AVV (Abfallverzeichnis-Verordnung) 170101 Beton, 170102 Ziegel
Vergütung der Entsorgung übernimmt AN.

**1.4.140 Flächenausgleich für Abdichtung**
Flächenausgleich für Abdichtung durch
Ausstemmen von Kiesnestern und anderen
Fehlstellen; Entfernen aller losen Teile
sowie Ausgleich mit Zement-Haftmörtel,
Höhe: bis max. 1,50 m
Menge: 10,000 m2
DIN276-1_08: 326

**1.4.150 Abdichtung Wand W1.2-E PMBC D 3mm 2-schichtig Spachtelverf**
*** Leitbeschreibung
STLB-Bau 2025-10 018
Abdichtung erdberührter Wände DIN 18533-1 und DIN 18533-3, Raumnutzungsklasse RN2-E (übliche Anforderung), Wassereinwirkungsklasse W1.2-E (Bodenfeuchte und nichtdrückendes Wasser bei Bodenplatten und erdberührten Wänden mit Dränung), Rissklasse R2-E (mäßig), Rissüberbrückungsklasse RÜ2-E (mäßige Rissüberbrückung bis 0,5 mm),
mit kunststoffmodifizierter Bitumen-Dickbeschichtung (PMBC), Trockenschichtdicke mind. 3 mm, 2-schichtig, im Spachtelverfahren aufbringen, Untergrund Beton.
Menge: 62,000 m2
Leistungsbereichkatalog: 018
DIN276-1_08: 326
*Unterbeschreibung 1 einschließlich Grundierung / Voranstrich*
Einschließlich erforderlicher Untergrundbehandlung
Grundierung / Voranstrich

**1.4.160 Abdichtung Wand W1.2-E PMBC D 3mm 2-schichtig Spachtelverf**
*** Leitbeschreibung
STLB-Bau 2025-10 018
Abdichtung erdberührter Wände DIN 18533-1 und DIN 18533-3, Raumnutzungsklasse RN2-E (übliche Anforderung), Wassereinwirkungsklasse W1.2-E (Bodenfeuchte und nichtdrückendes Wasser bei Bodenplatten und erdberührten Wänden mit Dränung), Rissklasse R2-E (mäßig), Rissüberbrückungsklasse RÜ2-E (mäßige Rissüberbrückung bis 0,5 mm),
mit kunststoffmodifizierter Bitumen-Dickbeschichtung (PMBC), Trockenschichtdicke mind. 3 mm, 2-schichtig, im Spachtelverfahren aufbringen, Untergrund Mauerwerk.
Menge: 5,000 m2
Leistungsbereichkatalog: 018
DIN276-1_08: 326
*Unterbeschreibung 1 einschließlich Grundierung / Voranstrich*
Einschließlich erforderlicher Untergrundbehandlung
Grundierung / Voranstrich

**1.4.170 Zulage für Anschluss an Bestandgebäuden**
Zulage für den Anschluß  der vorbeschriebenen Abdichtung erdberührter Wände DIN 18533-1 und DIN 18533-3,
mit kunststoffmodifizierter Bitumen-Dickbeschichtung (PMBC), an angrenzende Bestandsgebäude.
Ausführung in Kleinflächen, Anschlussbereich mind. 0,50 m zum Bestand
Menge: 6,000 m2
DIN276-1_08: 326

**1.4.180 Hohlkehle Wand-Fundament Zement-Putzmörtel zementgeb.Voranstrich**
STLB-Bau 2025-10 012
Hohlkehle an Wand-Fundamentanschlüssen in Zement-Putzmörtel ausbilden, Druckfestigkeitsklasse CS IV (über 6 N/mm2), Wc 2, wasserabweisend, einschl. zementgebundenen Voranstrich.
Menge: 53,500 m
Leistungsbereichkatalog: 012
DIN276-1_08: 326

**1.4.190 Dichtungskehle Wand-Fundament PMBC**
STLB-Bau 2025-10 012
Dichtungskehle an Wand-Fundamentanschlüssen in kunststoffmodifizierter Bitumendickbeschichtung (PMBC) ausbilden.
Menge: 53,500 m
Leistungsbereichkatalog: 012
DIN276-1_08: 326

**1.4.200 Anschluss Durchdringung Abdichtung Wand Dichtungskehle Durchm. 25-50cm W2.1-E PMBC D 4mm 2-schichtig Verstärkungseinlage**
STLB-Bau 2025-10 018
Anschluss an Durchdringung in der Abdichtung erdberührter Wände DIN 18533-1 und DIN 18533-3, mit Dichtungskehle, Durchmesser über 25 bis 50 cm, Raumnutzungsklasse RN2-E (übliche Anforderung), Wassereinwirkungsklasse W2.1-E (mäßige Einwirkung von drückendem Wasser bis 3 m Eintauchtiefe), Rissklasse R2-E (mäßig), Rissüberbrückungsklasse RÜ3-E (hohe Rissüberbrückung bis 1 mm, Rissversatz bis 0,5 mm),
mit kunststoffmodifizierter Bitumen-Dickbeschichtung (PMBC), Trockenschichtdicke mind. 4 mm, 2-schichtig, einschl. Verstärkungseinlage.
Menge: 4,000 St
Leistungsbereichkatalog: 018
DIN276-1_08: 326

**1.4.210 Perimeterdämmung Streifenfundament Seiten W1.2-E PS-Hartschaum XPS 0,035W/(mK) einlagig D 120mm PW dh**
*** Leitbeschreibung
STLB-Bau 2025-10 013
Perimeterdämmung auf den Seiten des Streifenfundamentes, Wassereinwirkungsklasse W1.2-E (Bodenfeuchte und nichtdrückendes Wasser bei Bodenplatten und erdberührten Wänden mit Dränung), aus Polystyrol-Hartschaum XPS DIN EN 13164, Bemessungswert der Wärmeleitfähigkeit max. 0,035 W/(mK), Nennwert der Wärmeleitfähigkeit max. 0,034 W/(mK), einlagig, Dicke 120 mm, Anwendungsgebiet DIN 4108-10 PW, hohe Druckbelastbarkeit - dh, mit Klebe- und Dichtungsmasse auf Bitumenbasis (2-Komponentenkleber) befestigen.
Menge: 83,000 m2
Leistungsbereichkatalog: 013
DIN276-1_08: 335
*Unterbeschreibung 1 Abgeschrägter Abschluss*
Ausführung bis mind. 30 cm über Gelände
einschl. unterer Abschluss im Erdreich als abgeschrägter Abschluss herstellen

**1.4.220 Schutzlage Abdichtung Wand Noppenbahn D 8mm lose verlegen**
*** Leitbeschreibung
STLB-Bau 2025-10 018
Schutzlage für Abdichtung erdberührter Wände DIN 18533-1 und DIN 18533-2, aus Noppenbahn mit Gleit-, Schutz- und Lastverteilungsschicht, Schichtdicke 8 mm, lose verlegen.
Menge: 67,000 m2
Leistungsbereichkatalog: 018
DIN276-1_08: 326
*Unterbeschreibung 1 Ausführung bis OK Gelände*
Ausführung bis OK Gelände
Noppenbahn im oberen Bereich umklappen

#### Abschnitt 1.5 Beton- und Stahlbetonarbeiten

**1.5.10 Ortbeton Sauberkeitsschicht Streifenfundament unbewehrt C12/15 D 5cm**
STLB-Bau 2025-10 013
Ortbeton Sauberkeitsschicht, für Streifenfundament, als unbewehrter Beton, Normalbeton C 12/15 DIN 1045-2, natürliche Gesteinskörnung, Feuchtigkeitsklasse WF (Betonkorrosion, feuchte Umgebung), Dicke 5 cm.
Menge: 22,000 m2
Leistungsbereichkatalog: 013
DIN276-1_08: 326

**1.5.20 Ortbeton Sauberkeitsschicht Bodenplatte unbewehrt C12/15 D 5cm**
STLB-Bau 2025-10 013
Ortbeton Sauberkeitsschicht, für Bodenplatte, als unbewehrter Beton, Normalbeton C 12/15 DIN 1045-2, natürliche Gesteinskörnung, Feuchtigkeitsklasse WF (Betonkorrosion, feuchte Umgebung), Dicke 5 cm.
Menge: 140,000 m2
Leistungsbereichkatalog: 013
DIN276-1_08: 326

*Hinweis: Prüfung Gründungstiefen*
Die Gründungstiefen vom Bestand sind zu prüfen. Erforderliche
Unterfangungen sind nach DIN 4123 auszuführen.
Ausführung nur in Abstimmung mit der Bauüberwachung und Statik.

**1.5.30 Ortbeton Unterfangung unbewehrt C20/25 H bis 0,5m**
*** Leitbeschreibung
STLB-Bau 2025-10 013
Ortbeton abschnittsweise Unterfangung als unbewehrter Beton, Normalbeton C 20/25 DIN 1045-2, natürliche Gesteinskörnung, Feuchtigkeitsklasse WF (Betonkorrosion, feuchte Umgebung), Unterfangungshöhe bis 0,5 m.
Menge: 1,000 m3
Leistungsbereichkatalog: 013
DIN276-1_08: 329
*Unterbeschreibung 1 Abschnittsweise Ausführung im Bereich Bestandsgebäude*

**1.5.40 Weichfaserplatte 20 mm**
Weichfaserplatte als Trennung der Bauteile ( Bodenplatten, Wände, Decken) zum Bestandsgebäude bzw. zur Schallentkopplung,
an vertikalen/horizontalen Bauteilen einbauen
Dicke der Platte 20 mm,
Ausführungshöhe der Platte bis ca. 50 cm,
Die Weichfaserplatten müssen den Betonierdruck aufnehmen
können.
Menge: 28,000 m2
DIN276-1_08: 322

**1.5.50 Weichfaserplatte 40 mm**
Weichfaserplatte als Trennung der Bauteile ( Bodenplatten, Wände, Decken) zum Bestandsgebäude bzw. zur Schallentkopplung,
an vertikalen/horizontalen Bauteilen einbauen
Dicke der Platte 40 mm,
Ausführungshöhe der Platte bis ca. 50 cm,
Die Weichfaserplatten müssen den Betonierdruck aufnehmen
können.
Menge: 10,000 m2
DIN276-1_08: 322

**1.5.60 Weichfaserplatte 10 mm**
Weichfaserplatte als Trennung der Bauteile ( Bodenplatten, Wände, Decken) zum Bestandsgebäude bzw. zur Schallentkopplung,
an vertikalen/horizontalen Bauteilen einbauen
Dicke der Platte 10 mm,
Ausführungshöhe der Platte bis ca. 50 cm,
Die Weichfaserplatten müssen den Betonierdruck aufnehmen
können.
Menge: 20,000 m2
DIN276-1_08: 322

**1.5.70 Ortbeton Streifenfundament Stahlbeton C20/25 XC2 B bis 30cm T 75-100cm**
*** Leitbeschreibung
STLB-Bau 2025-10 013
Ortbeton Streifenfundament, obere Betonfläche waagerecht, aus Stahlbeton, Normalbeton C 20/25 DIN 1045-2, natürliche Gesteinskörnung, Expositionsklasse XC2 (Bewehrungskorrosion durch Karbonatisierung, nass/selten trocken), Feuchtigkeitsklasse WF (Betonkorrosion, feuchte Umgebung), Querschnittsbreite bis 30 cm, Querschnittstiefe über 75 bis 100 cm.
Menge: 9,500 m3
Leistungsbereichkatalog: 013
DIN276-1_08: 322
*Unterbeschreibung 1 Ausführung als Frostschürze*
Ausführung als Frostschürze, Betondeckung cnom=3,5 cm

**1.5.80 Ortbeton Streifenfundament Stahlbeton C20/25 XC2 B bis 30cm T 225-250cm**
*** Leitbeschreibung
STLB-Bau 2025-10 013
Ortbeton Streifenfundament, obere Betonfläche waagerecht, Untergrund abgetreppt, aus Stahlbeton, Normalbeton C 20/25 DIN 1045-2, natürliche Gesteinskörnung, Expositionsklasse XC2 (Bewehrungskorrosion durch Karbonatisierung, nass/selten trocken), Feuchtigkeitsklasse WF (Betonkorrosion, feuchte Umgebung), Querschnittsbreite bis 30 cm, Querschnittstiefe über 225 bis 250 cm.
Menge: 4,700 m3
Leistungsbereichkatalog: 013
DIN276-1_08: 322
*Unterbeschreibung 1 Ausführung als Frostschürze zum Bestand*
Ausführung als Frostschürze, Betondeckung cnom=3,5 cm

**1.5.90 Schalung Streifenfundament H 0,5-1m**
STLB-Bau 2025-10 013
Schalung Streifenfundament, Schalungshaut für Betonflächen ohne Anforderung, Bauteilhöhe über 0,5 bis 1 m.
Menge: 65,000 m2
Leistungsbereichkatalog: 013
DIN276-1_08: 322

**1.5.100 Schalung Streifenfundament abgetreppt H 2-2,5m**
STLB-Bau 2025-10 013
Schalung Streifenfundament, abgetreppt, Schalungshaut für Betonflächen ohne Anforderung, Bauteilhöhe über 2 bis 2,5 m.
Menge: 31,000 m2
Leistungsbereichkatalog: 013
DIN276-1_08: 322

**1.5.110 Schalung Streifenfundament**
*** Leitbeschreibung
STLB-Bau 2025-10 013
Schalung Streifenfundament, als verlorene Schalung.
Menge: 15,000 m2
Leistungsbereichkatalog: 013
DIN276-1_08: 322
*Unterbeschreibung 1 als Zulage*
als Zulage zur vorbeschriebenen Schalung im Bereich angrenzender Bestandsbauteile

**1.5.120 Zulage Anpassung an Bestandsgebäude**
Zulage für den erhöhten Aufwand zur Anpassung der vorbeschriebenen Schalung an die Bestandsgebäude.
Menge: 11,000 m2
DIN276-1_08: 322

**1.5.130 Perimeterdämmung Bodenpl. Unterseite W1.2-E PS-Hartschaum XPS 0,035W/(mK) einlagig D 120mm PB dx**
STLB-Bau 2025-10 013
Perimeterdämmung unter Bodenplatte, Wassereinwirkungsklasse W1.2-E (Bodenfeuchte und nichtdrückendes Wasser bei Bodenplatten und erdberührten Wänden mit Dränung), aus Polystyrol-Hartschaum XPS DIN EN 13164, Bemessungswert der Wärmeleitfähigkeit max. 0,035 W/(mK), Nennwert der Wärmeleitfähigkeit max. 0,034 W/(mK), einlagig, Dicke 120 mm, Anwendungsgebiet DIN 4108-10 PB, extrem hohe Druckbelastbarkeit - dx, lose auflegen.
Menge: 122,500 m2
Leistungsbereichkatalog: 013
DIN276-1_08: 324

**1.5.140 Perimeterdämmung Streifenfundament Seiten W1.2-E PS-Hartschaum XPS 0,035W/(mK) einlagig D 120mm PW dx**
STLB-Bau 2025-10 013
Perimeterdämmung auf den Seiten des Streifenfundamentes, Wassereinwirkungsklasse W1.2-E (Bodenfeuchte und nichtdrückendes Wasser bei Bodenplatten und erdberührten Wänden mit Dränung), aus Polystyrol-Hartschaum XPS DIN EN 13164, Bemessungswert der Wärmeleitfähigkeit max. 0,035 W/(mK), Nennwert der Wärmeleitfähigkeit max. 0,034 W/(mK), einlagig, Dicke 120 mm, Anwendungsgebiet DIN 4108-10 PW, extrem hohe Druckbelastbarkeit - dx, mit Klebe- und Dichtungsmasse auf Bitumenbasis (2-Komponentenkleber) befestigen.
Menge: 43,000 m2
Leistungsbereichkatalog: 013
DIN276-1_08: 322

**1.5.150 Trennlage PE-Folie D 0,2mm einlagig Dämmschicht**
STLB-Bau 2025-10 013
Trennlage aus PE-Folie Dicke 0,2 mm, einlagig, Stöße überlappen, Überlappungsbreite 10 cm, auf Dämmschicht.
Menge: 122,500 m2
Leistungsbereichkatalog: 013
DIN276-1_08: 324

**1.5.160 Ortbeton Bodenpl. Stahlbeton C25/30 D 20-25cm**
*** Leitbeschreibung
STLB-Bau 2025-10 013
Ortbeton Bodenplatte, Untergrund waagerecht, obere Betonfläche waagerecht, als Stahlbeton, Normalbeton C 25/30 DIN 1045-2, natürliche Gesteinskörnung, Dicke über 20 bis 25 cm.
Menge: 28,600 m3
Leistungsbereichkatalog: 013
DIN276-1_08: 324
*Unterbeschreibung 1 Ausführung Expositionsklassen, Betondeckung*
Ausführung Expositionsklassen, Betondeckung:

oben: (Innenbauteil)
Expositionsklasse Bewehrungskorrosion, ausgelöst durch Karbonatisierung XC2, Feuchtigkeitsklasse Betonkorrosion, in trockener Umgebung WO,  Betondeckung cnom=2,0 cm

unten / seitlich: (Gründungsbauteil)
Expositionsklasse Bewehrungskorrosion, ausgelöst durch Karbonatisierung XC2, Feuchtigkeitsklasse Betonkorrosion,
in feuchter Umgebung WF, Betondeckung cnom=3,5 cm

**1.5.170 Schalung Bodenpl. H 15-25cm**
STLB-Bau 2025-10 013
Schalung Bodenplatte, als Randschalung, Schalungshöhe über 15 bis 25 cm.
Menge: 90,000 m
Leistungsbereichkatalog: 013
DIN276-1_08: 324

**1.5.180 Zulage Anpassung an Bestandsgebäude**
Zulage für den erhöhten Aufwand zur Anpassung der vorbeschriebenen Schalung an die Bestandsgebäude.
Menge: 10,000 m
DIN276-1_08: 324

**1.5.190 Schalung Aussparung T 20-30cm bis 500cm2 rechteckig Bodenplatte**
*** Leitbeschreibung
STLB-Bau 2025-10 013
Schalung Aussparung, geeignet für späteres Verschließen, Aussparungstiefe über 20 bis 30 cm, Einzelgröße der Aussparungen bis 500 cm2, Aussparungsform rechteckig, für Bodenplatte aus Ortbeton.
Menge: 2,000 St
Leistungsbereichkatalog: 013
DIN276-1_08: 324
*Unterbeschreibung 1 RW-Abläufe, ELT-Anschlüsse*
Ausführung für Regenwasserleitungen  bis DN 150 mit Mauerkragen und Gruppendurchführung, Elt-Anschlüsse

**1.5.200 Vergießen**
Vergießen der vorgenannten Aussparungen in der
Bodenplatte nach Einbau Haustechnik, Leerrohre, o.ä.
mit Ortbeton, Stahlbeton, Normalbeton C 25/30 DIN EN 206, DIN 1045-2, natürliche Gesteinskörnung, Expositionsklasse XC2 (Bewehrungskorrosion durch Karbonatisierung, nass/selten trocken), Feuchtigkeitsklasse WF (Betonkorrosion, feuchte Umgebung),
Aussparungen bis 500 cm2,
Menge: 2,000 St
Leistungsbereichkatalog: 013
DIN276-1_08: 324

**1.5.210 Schalung Aussparung rechteckig Bodenplatte**
*** Leitbeschreibung
STLB-Bau 2025-10 013
Schalung Aussparung, geeignet für späteres Verschließen, Aussparungsform rechteckig, für Bodenplatte aus Ortbeton.
Menge: 3,700 m2
Leistungsbereichkatalog: 013
DIN276-1_08: 324
*Unterbeschreibung 1 Aussparung für Lifteinbau*
Ausführung für Lifteinbau
Aussparungstiefe ca. 2,5 cm, Abmessung der Aussparungen
ca. 2,35 x 1,56 m

**1.5.220 Schlitz schließen Beton C25/30 B bis 5cm T bis 5cm**
STLB-Bau 2025-10 012
Schlitz schließen, Ausführung in der Bodenplatte,
mit Beton, C 25/30 DIN 1045-2, Breite bis 5 cm, Tiefe bis 5 cm.
Menge: 5,500 m
Leistungsbereichkatalog: 012
DIN276-1_08: 324

**1.5.230 Ortbeton Innenwand Stahlbeton C20/25 XC1 D 15-25cm**
*** Leitbeschreibung
STLB-Bau 2025-10 013
Ortbeton Innenwand, als Stahlbeton, Normalbeton C 20/25 DIN 1045-2, natürliche Gesteinskörnung, Expositionsklasse XC1 (Bewehrungskorrosion durch Karbonatisierung, trocken/ständig nass), Feuchtigkeitsklasse WO (Betonkorrosion, trockene Umgebung), Dicke über 15 bis 25 cm.
Menge: 0,700 m3
Leistungsbereichkatalog: 013
DIN276-1_08: 341
*Unterbeschreibung 1 Auflager Podestplatte, Betondeckung*
Ausführung Betondeckung: cnom=2,0 cm

Ausführung in Kleinflächen, als Auflager für nachfolgend beschriebene Podestplatte

**1.5.240 Schalung Innenwand H bis 0,5m**
STLB-Bau 2025-10 013
Schalung Innenwand, Schalungshaut geeignet für das Aufbringen von Beschichtungen auf erhärtete Betonflächen, für scharfkantige Betonkanten, Bauteilhöhe bis 0,5 m.
Menge: 5,800 m2
Leistungsbereichkatalog: 013
DIN276-1_08: 341

**1.5.250 Schalung**
*** Leitbeschreibung
STLB-Bau 2025-10 013
Schalung als verlorene Schalung.
Menge: 1,160 m2
Leistungsbereichkatalog: 013
DIN276-1_08: 341
*Unterbeschreibung 1 als Zulage*
als Zulage zur vorbeschriebenen Schalung im Bereich angrenzender Bestandsbauteile

**1.5.260 Ortbeton Auffüllung unbewehrt C12/15**
*** Leitbeschreibung
STLB-Bau 2025-10 013
Ortbeton Auffüllung, Untergrund waagerecht, obere Betonfläche waagerecht, als unbewehrter Beton, Normalbeton C 12/15 DIN 1045-2, natürliche Gesteinskörnung, Feuchtigkeitsklasse WO (Betonkorrosion, trockene Umgebung).
Menge: 2,400 m3
Leistungsbereichkatalog: 013
DIN276-1_08: 326
*Unterbeschreibung 1 Ausführung*
Ausführung bis OK vorbeschrieben Wandoberkante

**1.5.270 Ortbeton Deckenpl. waager. Stahlbeton C20/25 XC1 D 18-25cm**
*** Leitbeschreibung
STLB-Bau 2025-10 013
Ortbeton Deckenplatte, obere Betonfläche waagerecht, als Stahlbeton, Normalbeton C 20/25 DIN 1045-2, natürliche Gesteinskörnung, Expositionsklasse XC1 (Bewehrungskorrosion durch Karbonatisierung, trocken/ständig nass), Feuchtigkeitsklasse WO (Betonkorrosion, trockene Umgebung), Deckendicke über 18 bis 25 cm.
Menge: 1,500 m3
Leistungsbereichkatalog: 013
DIN276-1_08: 351
*Unterbeschreibung 1 Ausführung als Podestplatte*
Ausführung als Podestplatte, Betondeckung: cnom=2,0 cm

**1.5.280 Schalung Deckenpl. Randschalung H 15-25cm**
STLB-Bau 2025-10 013
Schalung Deckenplatte, als Randschalung, Schalungshöhe über 15 bis 25 cm, Schalungshaut geeignet für das Aufbringen von Beschichtungen auf erhärtete Betonflächen.
Menge: 3,000 m
Leistungsbereichkatalog: 013
DIN276-1_08: 351

**1.5.290 Zulage Ausführung Auflagertasche**
Zulage für die Ausführung der Bewehrungs- und Betonierarbeiten im Bereich Auflagertasche Bestandswand

Die Längsbewehrung ist einzubauen und bis in die Deckenplatte hineinzuführen.Die Bügel sind aus der Tasche herauszuführen. Zum Bestand ist eine 1,0 cm Fuge vorzusehen.
Die Auflagertasche ist umlaufend mit einer Pappe R500 auszuführen.
inkl. abschließendem Bauteilverschluss bündig mit Bestandswand, fachgerechte Anarbeitung an vorhandene Klinkervorsatzschale und neue Deckenkonstruktion sowie Ausstopfen der Dämmebene mit Mineralwolle
Menge: 1,000 St

**1.5.300 Ortbeton Treppenbrüstung Stahlbeton C20/25 XC1 D 15-25cm**
STLB-Bau 2025-10 013
Ortbeton Treppenbrüstung, obere Betonfläche geneigt, als Stahlbeton, Normalbeton C 20/25 DIN 1045-2, natürliche Gesteinskörnung, Expositionsklasse XC1 (Bewehrungskorrosion durch Karbonatisierung, trocken/ständig nass), Feuchtigkeitsklasse WO (Betonkorrosion, trockene Umgebung), Dicke über 15 bis 25 cm.
Menge: 0,190 m3
Leistungsbereichkatalog: 013
DIN276-1_08: 379

**1.5.310 Schalung Treppenbrüstung**
*** Leitbeschreibung
STLB-Bau 2025-10 013
Schalung Treppenbrüstung, Randschalung wird gesondert vergütet, Schalungshaut geeignet für das Aufbringen von Beschichtungen auf erhärtete Betonflächen.
Menge: 1,650 m2
Leistungsbereichkatalog: 013
DIN276-1_08: 379
*Unterbeschreibung 1 obere Betonfläche schräg*
Bauteilhöhe über 0,5 bis 1,0 m,
Ausführung obere Betonfläche schräg

**1.5.320 Schalung Treppenbrüstung Randschalung rechtwinklig z.Seitenschalung D 15-20cm**
STLB-Bau 2025-10 013
Schalung Treppenbrüstung, als Randschalung, Grundriss der Randschalung rechtwinklig zur Seitenschalung, Wanddicke über 15 bis 20 cm, Schalungshaut geeignet für das Aufbringen von Beschichtungen auf erhärtete Betonflächen.
Menge: 1,650 m
Leistungsbereichkatalog: 013
DIN276-1_08: 379

**1.5.330 Profilleiste Kantenausbildung dreieckig B 15-20mm D 15-20mm**
*** Leitbeschreibung
STLB-Bau 2022-04 013
Profilleiste für Kantenausbildung, dreieckig, aus glattem Holz, Leistenbreite über 15 bis 20 mm, Leistendicke über 15 bis 20 mm.
Menge: 6,600 m
Leistungsbereichkatalog: 013
DIN276-1_08: 331
*Unterbeschreibung 1 Ausbildung Fase*
Zulage zu den vorbeschriebenen Positionen der Treppenbrüstung für:
Ausführung an der Kanten, als Fase

**1.5.340 Ortbeton Treppenstufe Stahlbeton C20/25 XC1 Setzstufen-H 14,5cm Trittstufen-B 27cm Stufen-L 125cm**
*** Leitbeschreibung
STLB-Bau 2025-10 013
Ortbeton Treppenstufe, als Stahlbeton, Normalbeton C 20/25 DIN 1045-2, natürliche Gesteinskörnung, Expositionsklasse XC1 (Bewehrungskorrosion durch Karbonatisierung, trocken/ständig nass), Feuchtigkeitsklasse WO (Betonkorrosion, trockene Umgebung), Setzstufenhöhe 14,5 cm, Trittstufenbreite 27 cm, Stufenlänge 125 cm.
Menge: 0,500 m3
Leistungsbereichkatalog: 013
DIN276-1_08: 351
*Unterbeschreibung 1 Ausführung Treppe*
Ausführung Treppe:
Ausführung von 4 Treppenstufen einschl. Ortbetonauffüllung unterhalb der Treppen, zu überbrückender Höhenunterschied: ca. 0,58 m

**1.5.350 Schalung Setzstufen-H 14,5cm Trittstufen-B 27cm Lauf-B 130cm**
STLB-Bau 2025-10 013
Schalung Setzstufenhöhe 14,5 cm, Trittstufenbreite 27 cm, Treppenlaufbreite 130 cm.
Menge: 2,100 m2
Leistungsbereichkatalog: 013
DIN276-1_08: 351

**1.5.360 Ortbeton Außenwand Stahlbeton C20/25 XC1 D 15-25cm**
*** Leitbeschreibung
STLB-Bau 2025-10 013
Ortbeton Außenwand, obere Betonfläche waagerecht, als Stahlbeton, Normalbeton C 20/25 DIN 1045-2, natürliche Gesteinskörnung, Expositionsklasse XC1 (Bewehrungskorrosion durch Karbonatisierung, trocken/ständig nass), Feuchtigkeitsklasse WO (Betonkorrosion, trockene Umgebung), Dicke über 15 bis 25 cm.
Menge: 55,000 m3
Leistungsbereichkatalog: 013
DIN276-1_08: 331
*Unterbeschreibung 1 Betondeckung*
Ausführung Betondeckung: cnom=2,0 cm

**1.5.370 Schalung Außenwand**
STLB-Bau 2025-10 013
Schalung Außenwand, Schalungshaut geeignet für das Aufbringen von Beschichtungen auf erhärtete Betonflächen, für scharfkantige Betonkanten.
Menge: 548,500 m2
Leistungsbereichkatalog: 013
DIN276-1_08: 331

**1.5.380 Schalung Öffnung T 10-20cm 10000-25000cm2 rechteckig Außenwand**
STLB-Bau 2025-10 013
Schalung Öffnung, Schalungshaut geeignet für das Aufbringen von Beschichtungen auf erhärtete Betonflächen, Aussparungstiefe über 10 bis 20 cm, Einzelgröße der Aussparungen über 10000 bis 25000 cm2, Aussparungsform rechteckig, für scharfkantige Betonkanten, für Außenwand aus Ortbeton.
Menge: 7,000 St
Leistungsbereichkatalog: 013
DIN276-1_08: 331

**1.5.390 Schalung Öffnung T 10-20cm 25000-50000cm2 rechteckig Außenwand**
STLB-Bau 2025-10 013
Schalung Öffnung, Schalungshaut geeignet für das Aufbringen von Beschichtungen auf erhärtete Betonflächen, Aussparungstiefe über 10 bis 20 cm, Einzelgröße der Aussparungen über 25000 bis 50000 cm2, Aussparungsform rechteckig, für scharfkantige Betonkanten, für Außenwand aus Ortbeton.
Menge: 7,000 St
Leistungsbereichkatalog: 013
DIN276-1_08: 331

**1.5.400 Schalung Öffnung T 10-20cm 50000-75000cm2 rechteckig Außenwand**
STLB-Bau 2025-10 013
Schalung Öffnung, Schalungshaut geeignet für das Aufbringen von Beschichtungen auf erhärtete Betonflächen, Aussparungstiefe über 10 bis 20 cm, Einzelgröße der Aussparungen über 50000 bis 75000 cm2, Aussparungsform rechteckig, für scharfkantige Betonkanten, für Außenwand aus Ortbeton.
Menge: 5,000 St
Leistungsbereichkatalog: 013
DIN276-1_08: 331

**1.5.410 Ortbeton Innenwand Stahlbeton C20/25 XC1 D 15-25cm**
STLB-Bau 2025-10 013
Ortbeton Innenwand, obere Betonfläche waagerecht, als Stahlbeton, Normalbeton C 20/25 DIN 1045-2, natürliche Gesteinskörnung, Expositionsklasse XC1 (Bewehrungskorrosion durch Karbonatisierung, trocken/ständig nass), Feuchtigkeitsklasse WO (Betonkorrosion, trockene Umgebung), Dicke über 15 bis 25 cm.
Menge: 9,500 m3
Leistungsbereichkatalog: 013
DIN276-1_08: 341

**1.5.420 Schalung Innenwand**
STLB-Bau 2025-10 013
Schalung Innenwand, Schalungshaut geeignet für das Aufbringen von Beschichtungen auf erhärtete Betonflächen, für scharfkantige Betonkanten.
Menge: 94,500 m2
Leistungsbereichkatalog: 013
DIN276-1_08: 341

**1.5.430 Schalung Öffnung T 10-20cm 10000-25000cm2 rechteckig Innenwand**
STLB-Bau 2025-10 013
Schalung Öffnung, Aussparungstiefe über 10 bis 20 cm, Einzelgröße der Aussparungen über 10000 bis 25000 cm2, Aussparungsform rechteckig, für Innenwand aus Ortbeton.
Menge: 3,000 St
Leistungsbereichkatalog: 013
DIN276-1_08: 341

**1.5.440 Schalung Öffnung T 10-20cm 25000-50000cm2 rechteckig Innenwand**
STLB-Bau 2025-10 013
Schalung Öffnung, Schalungshaut geeignet für das Aufbringen von Beschichtungen auf erhärtete Betonflächen, Aussparungstiefe über 10 bis 20 cm, Einzelgröße der Aussparungen über 25000 bis 50000 cm2, Aussparungsform rechteckig, für scharfkantige Betonkanten, für Innenwand aus Ortbeton.
Menge: 1,000 St
Leistungsbereichkatalog: 013
DIN276-1_08: 341

**1.5.450 Ortbeton Deckenpl. waager. Stahlbeton C20/25 D 18-25cm**
*** Leitbeschreibung
STLB-Bau 2025-10 013
Ortbeton Deckenplatte, obere Betonfläche waagerecht, als Stahlbeton, Normalbeton C 20/25 DIN 1045-2, natürliche Gesteinskörnung, Deckendicke über 18 bis 25 cm.
Menge: 31,500 m3
Leistungsbereichkatalog: 013
DIN276-1_08: 351
*Unterbeschreibung 1 Ausführung Expositionsklassen, Betondeckung*
Ausführung Expositionsklassen, Betondeckung:

oben:
Expositionsklasse Bewehrungskorrosion, ausgelöst durch Karbonatisierung XC3, Feuchtigkeitsklasse Betonkorrosion, in trockener Umgebung WO,  Betondeckung cnom=3,5 cm

unten / seitlich:
Expositionsklasse Bewehrungskorrosion, ausgelöst durch Karbonatisierung XC1, Feuchtigkeitsklasse Betonkorrosion,
in feuchter Umgebung W0, Betondeckung cnom=2,0 cm

**1.5.460 Schalung Deckenpl.**
STLB-Bau 2025-10 013
Schalung Deckenplatte, Schalungshaut geeignet für das Aufbringen von Beschichtungen auf erhärtete Betonflächen.
Menge: 156,000 m2
Leistungsbereichkatalog: 013
DIN276-1_08: 351

**1.5.470 Schalung Deckenpl. Randschalung H 15-25cm**
STLB-Bau 2025-10 013
Schalung Deckenplatte, als Randschalung, Schalungshöhe über 15 bis 25 cm, Schalungshaut geeignet für das Aufbringen von Beschichtungen auf erhärtete Betonflächen.
Menge: 100,500 m
Leistungsbereichkatalog: 013
DIN276-1_08: 351

**1.5.480 Bauzeitabfangung f. Decken**
Liefern und fachgerechter Aufbau, Vorhaltung und Demontage einer Bauzeitabfangung der vorbeschriebenen Decken/Dachdecken inkl. Schalungsträger und Stützen.
Fuge zum Bestand kraftschlüssig herstellen.
Das Traggerüst ist entsprechend DIN EN 12812 bzw. nach Eurocode EN 1990 bis 1999 zu bemessen und auszuführen,
Menge: 156,000 m2
Leistungsbereichkatalog: 013
DIN276-1_08: 351

**1.5.490 Ortbeton Attika Stahlbeton C20/25 XC3 D 15-25cm**
STLB-Bau 2025-10 013
Ortbeton Attika, obere Betonfläche waagerecht, als Stahlbeton, Normalbeton C 20/25 DIN 1045-2, natürliche Gesteinskörnung, Expositionsklasse XC3 (Bewehrungskorrosion durch Karbonatisierung, mäßig feucht), Feuchtigkeitsklasse WO (Betonkorrosion, trockene Umgebung), Dicke über 15 bis 25 cm.
Menge: 1,900 m3
Leistungsbereichkatalog: 013
DIN276-1_08: 332

**1.5.500 Schalung Attika**
STLB-Bau 2025-10 013
Schalung Attika, Schalungshaut geeignet für das Aufbringen von Beschichtungen auf erhärtete Betonflächen, für scharfkantige Betonkanten.
Menge: 19,000 m2
Leistungsbereichkatalog: 013
DIN276-1_08: 332

**1.5.510 Schalung Öffnung T 10-20cm bis 500cm2 rechteckig Attika**
STLB-Bau 2025-10 013
Schalung Öffnung, Schalungshaut geeignet für das Aufbringen von Beschichtungen auf erhärtete Betonflächen, Aussparungstiefe über 10 bis 20 cm, Einzelgröße der Aussparungen bis 500 cm2, Aussparungsform rechteckig, für scharfkantige Betonkanten, für Attika aus Ortbeton.
Menge: 4,000 St
Leistungsbereichkatalog: 013
DIN276-1_08: 332

**1.5.520 Ortbeton Stütze innen Stahlbeton C20/25 XC1 rechteckig Querschnitt 500-750cm2**
STLB-Bau 2025-10 013
Ortbeton Stütze, innen, als Stahlbeton, Normalbeton C 20/25 DIN 1045-2, natürliche Gesteinskörnung, Expositionsklasse XC1 (Bewehrungskorrosion durch Karbonatisierung, trocken/ständig nass), Feuchtigkeitsklasse WO (Betonkorrosion, trockene Umgebung), rechteckig, Querschnitt über 500 bis 750 cm2.
Menge: 6,500 m3
Leistungsbereichkatalog: 013
DIN276-1_08: 343

**1.5.530 Schalung Stütze innen rechteckig 500-750cm2**
STLB-Bau 2025-10 013
Schalung Stütze, innen, Querschnitt rechteckig, Bauteilquerschnitt über 500 bis 750 cm2, Schalungshaut geeignet für das Aufbringen von Beschichtungen auf erhärtete Betonflächen.
Menge: 11,000 m2
Leistungsbereichkatalog: 013
DIN276-1_08: 343

**1.5.540 Profilleiste Kantenausbildung dreieckig B 15-20mm D 15-20mm**
*** Leitbeschreibung
STLB-Bau 2022-04 013
Profilleiste für Kantenausbildung, dreieckig, aus glattem Holz, Leistenbreite über 15 bis 20 mm, Leistendicke über 15 bis 20 mm.
Menge: 42,600 m
Leistungsbereichkatalog: 013
DIN276-1_08: 343
*Unterbeschreibung 1 Ausbildung Fase*
Zulage zu den vorbeschriebenen Positionen der Schalung Stütze für:
Ausführung an der Kanten, als Fase

**1.5.550 Ortbeton Balken Stahlbeton C20/25 XC1 Querschnitt 500-750cm2**
*** Leitbeschreibung
STLB-Bau 2025-10 013
Ortbeton Balken, obere Betonfläche waagerecht, als Stahlbeton, Normalbeton C 20/25 DIN 1045-2, natürliche Gesteinskörnung, Expositionsklasse XC1 (Bewehrungskorrosion durch Karbonatisierung, trocken/ständig nass), Feuchtigkeitsklasse WO (Betonkorrosion, trockene Umgebung), rechteckig, Querschnitt über 500 bis 750 cm2.
Menge: 1,500 m3
Leistungsbereichkatalog: 013
DIN276-1_08: 351
*Unterbeschreibung 1 Ausführung*
Ausführung als Balken, Unterzug, u.ä.

**1.5.560 Schalung Balken rechteckig Abwicklung 0,75 m Schalungspl.**
STLB-Bau 2025-10 013
Schalung Balken, mit rechteckigem Querschnitt,
Abwicklung der Bearbeitungsflächen '0,75' m,
Schalungshaut geeignet für das Aufbringen von Beschichtungen auf erhärtete Betonflächen, aus Schalungsplatten, Aufstellebene Abstützung waagerecht.
Menge: 15,000 m2
Leistungsbereichkatalog: 013
DIN276-1_08: 351

**1.5.570 Ortbeton Balken Stahlbeton C20/25 XC1 Querschnitt 750-1000cm2**
*** Leitbeschreibung
STLB-Bau 2025-10 013
Ortbeton Balken, obere Betonfläche waagerecht, als Stahlbeton, Normalbeton C 20/25 DIN 1045-2, natürliche Gesteinskörnung, Expositionsklasse XC1 (Bewehrungskorrosion durch Karbonatisierung, trocken/ständig nass), Feuchtigkeitsklasse WO (Betonkorrosion, trockene Umgebung), rechteckig, Querschnitt über 750 bis 1000 cm2.
Menge: 3,000 m3
Leistungsbereichkatalog: 013
DIN276-1_08: 351
*Unterbeschreibung 1 Ausführung*
Ausführung als Balken, Unterzug, u.ä.

**1.5.580 Schalung Balken rechteckig Abwicklung 1,2 m Schalungspl.**
STLB-Bau 2025-10 013
Schalung Balken, mit rechteckigem Querschnitt,
Abwicklung der Bearbeitungsflächen '1,2' m,
Schalungshaut geeignet für das Aufbringen von Beschichtungen auf erhärtete Betonflächen, aus Schalungsplatten, Aufstellebene Abstützung waagerecht.
Menge: 30,000 m2
Leistungsbereichkatalog: 013
DIN276-1_08: 351

**1.5.590 Verdornung zur Gründung**
Verdornung zur Gründung der Stahlbetonstützen und -wände,
Dorn d=16 mm, BSt500 S(B)
Menge: 10,000 St
DIN276-1_08: 330

**1.5.600 Überwachung Betoneinbau Überwachungskl.2**
*** Pauschalposition
STLB-Bau 2019-10 013
Überwachung des Einbaus von Beton der Überwachungsklasse 2 DIN 1045-3 durch eine anerkannte Überwachungsstelle.
Menge: 1,000 psch
Leistungsbereichkatalog: 013
DIN276-1_08: 351

**1.5.610 Betonstabstahl B500A**
*** Leitbeschreibung
STLB-Bau 2022-04 013
Bewehrung aus Betonstabstahl B500A DIN 488-1, DIN 488-2, Längen über 7 bis 15 m, aus Ortbeton.
Menge: 22,500 t
Leistungsbereichkatalog: 013
DIN276-1_08: 331
*Unterbeschreibung 1 alle Durchmesser von 8 - 14 mm*

**1.5.620 Betonstahlmatte B500B Listenmatte**
STLB-Bau 2022-04 013
Bewehrung aus Betonstahlmatten B500B DIN 488-1, DIN 488-4, als Listenmatte.
Menge: 5,000 t
Leistungsbereichkatalog: 013
DIN276-1_08: 351

**1.5.630 Kleineisenzeug Stahl verzinkt**
Kleineisenzeug, aus Stahl verzinkt,
liefern,
in Beton einbauen und vergiessen mit Mörtel MG III.
Menge: 30,000 kg
Leistungsbereichkatalog: 013
DIN276-1_08: 351

**1.5.640 Auflagertaschen für Dachdecke herstellen**
*** Pauschalposition
Auflagertaschen in der Tragschale des Bestandsmauerwerks
herstellen gemäß Statik
Breite ca. 25-30 cm, Tiefe ca. 25 cm,
einschließlich Mörtelabgleich in gesamter Auflagertiefe
Menge: 1,000 psch
DIN276-1_08: 351

**1.5.650 Löcher herstellen für Kabeldurchführungen**
Löcher herstellen in vorbeschriebenen Außenwänden
rund, Kabeldurchführung 15 mm '
Ausführung für Sonnenschutzanlagen, Außenleuchten u.ä.
Menge: 20,000 St
DIN276-1_08: 331

**1.5.660 Kunststoff-Panzerrohr flex. EN 25, Ortbeton**
Biegsames gewelltes Kunststoff-Panzerrohr für
geschlossene Verlegung im Ortbeton / Hohlwände
Nenngröße EN25 (Außendurchmesser 25 mm),
Material: PVC, mit Mantel
für mittlere Druckfestigkeit,
biegsam ohne Querschnittverengung,
nach DIN EN 50086, Klassifizierung: 3321,
in Teillängen schneiden,
einschließlich Muffen, Endtüllen und Verschlußstopfen,
Bügelschellen, Klein- und Befestigungsmaterial,
Gleitfett sowie verzinktem Zugdraht liefern und an der
Eisenbewehrung, Trägern bzw. Schalung montieren.
Menge: 100,000 m
Leistungsbereichkatalog: 013
DIN276-1_08: 341

**1.5.670 Gerätedose D/T=60/53mm, Schalung**
Für Betoneinbau: Gerätedose,
Durchmesser 60 mm, Einbautiefe 53 mm,
Feuerbeständigkeit 650°C nach VDE 0606,
Schutzart IP 3X,
verdrehungssicher, waagerecht und senkrecht anreihbar
mit Kombinationsabstand 71 mm,
vollisolierter Leitungsübergang bei Kombinationen,
für Schraubbefestigung der Einbaugeräte,
Dosen-Rückteil für Stützrohre geeignet,
mit Putzdeckel,
liefern, auf Schalung montieren und gegen Eindringen
von Beton abdichten.
Menge: 20,000 St
Leistungsbereichkatalog: 013
DIN276-1_08: 341

#### Abschnitt 1.6 Mauerarbeiten

**1.6.10 Ändern von vorhandenen Türöffnungen in Mauerwerkswänden**
Ändern von vorhandenen Türöffnungen in Mauerwerkswände in Mauerwerkswänden, beidseitig geputzt,
im Innenbereich incl. Einbau der Stahlträger,
Profilstahl, S235 nach DIN 1025 korrosionsgeschützt und
grundiert, 1 St. HEA 100, Einzellänge ca. 1,30 m,
einschl. Ausmauerung der Stahlträger einschl. Ummantelung
mit Putzträger,
einschl. herstellen und Ausmauerung der Auflager.

Wanddicke ca. 14 cm,
Türöffnung alt: ca. 0,885 / 1,975 m
Türöffnung neu: 0,885 / 2,135 m

incl. aller Abbruch- und Entsorgungsarbeiten
Menge: 2,000 St
DIN276-1_08: 342

**1.6.20 Türöffnung verkleinern, KS, D bis 40cm**
Vorhandenen Türöffnung verkleinern in Wand aus Mauerwerk,
Dicke Wand 30 bis 40 cm,

Öffnung einseitig bis ca. 0,635m mit Mauerwerk DIN EN 1996 der Innenwand,  für späteren Putzauftrag,  als  Kalksandstein,
DIN EN 771-2 in  Verbindung mit DIN V 20000-402 oder
DIN V 106, KS L- P,  Festigkeitsklasse 12, Rohdichteklasse
1,4, Mauermörtel MG II  DIN V 18580 oder DIN V 20000-412 in
Verbindung mit DIN EN 998-2, kraftschlüssig  mit
Maueranschlußschiene aus  Stahl, feuerverzinkt und
Anschlussanker  an vorh. Bauteil anschließen

Türöffnung alt: ca. 1,55 / 2,11 m
Türöffnung neu:  0,885 / 2,11 m

einschließlich Ankerschienen und Befestigungsmittel

Ausführung wie folgt:

- einseitig bis 0,90 m Innenwände aus Ziegelmauerwerk,
  zum Teil geputzt, abbrechen,
- Öffnung einseitig bis ca. 0,85m mit Mauerwerk DIN EN 1996 der
  Innenwand,  für späteren Putzauftrag,  als  Kalksandstein,
  DIN EN 771-2 in  Verbindung mit DIN V 20000-402 oder
  DIN V 106, KS L- P,  Festigkeitsklasse 12, Rohdichteklasse
  1,4, Mauermörtel MG II  DIN V 18580 oder DIN V 20000-412 in
  Verbindung mit DIN EN 998-2, kraftschlüssig  mit
  Maueranschlußschiene aus  Stahl, feuerverzinkt und
  Anschlussanker  an vorh. Bauteil anschließen
- Profilstahl, S235 nach DIN 1025 korrosionsgeschützt und
  grundiert, 2 St. HEA 100,  Einzellänge ca. 1,25 m,
  regelverbolzt Bolzen M12 ( 4.6 ) mit Rohrhülse, Abstand max.
  0,50 m, Ummantelung mit Rippenstreckmetall mit
  Klemmbefestigung und Abstandhalter mind Durchmesser 5 mm,
  2 - 3 Stück je Breite Stahlträger
incl. aller Abbruch- und Entsorgungsarbeiten
einschl. herstellen und Ausmauerung der  Auflager.
Menge: 1,000 St
Leistungsbereichkatalog: 012
DIN276-1_08: 341

**1.6.30 Aussparung im KG herstellen Mauerwerk bis 150cm2 T 80-85cm**
Aussparung herstellen, Untergrundfläche senkrecht, aus Mauerwerk aus Mauerziegel, Einzelöffnung über 400 bis 500 cm2, Tiefe über 80 bis 85 cm, Hilfsschnitte werden nicht gesondert vergütet, Ausführung innerhalb des Bauwerks, Ausführung im Kellergeschoss, Arbeitshöhe bis 3 m, Ausführung erschütterungsarm DIN 4150,
aufgenommene Stoffe sammeln, max. Kantenlänge bis 60 cm, im Behälter des AN lagern, auf LKW des AN laden, transportieren, entsorgen,
Abfall ist nicht gefährlich, nicht schadstoffbelastet, Abfallschlüssel nach AVV (Abfallverzeichnis-Verordnung) 170904 gemischte Bau- und Abbruchabfälle,
die Entsorgungsgebühren werden vom AN übernommen.
Menge: 5,000 St
Leistungsbereichkatalog: 084
DIN276-1_08: 342

**1.6.40 Durchbruch schließen Mörtel MGII Steine bis 150cm2 T 30 - 40cm**
Durchbruch schließen mit Mörtel MG II und Steinen, Mauerziegel DIN 105-100, Querschnitt bis 150 cm2, Tiefe über 30 bis 40 cm, Höhe bis 3,5 m, Ausführung in Wandfläche, Untergrund Mauerwerk.
Menge: 10,000 St
Leistungsbereichkatalog: 012
DIN276-1_08: 342

**1.6.50 Durchbruch schließen Mörtel MGII Steine bis 250cm2 T 30 - 40cm**
Durchbruch schließen mit Mörtel MG II und Steinen, Mauerziegel DIN 105-100, Querschnitt bis 250 cm2, Tiefe über 30 bis 40 cm, Höhe bis 3,5 m, Ausführung in Wandfläche, Untergrund Mauerwerk.
Menge: 5,000 St
Leistungsbereichkatalog: 012
DIN276-1_08: 342

#### Abschnitt 1.7 Putzarbeiten

**1.7.10 Prüfung Untergrund**
Putzgrund nach VOB Teil C, DIN 18363, Teil 3 prüfen. Alle Untergründe müssen tragfähig, trocken, eben, fett- und staubfrei sowie frei von haftmindernden Rückständen sein.
Menge: 51,900 m2
DIN276-1_08: 345

**1.7.20 Verunreinigungen entfernen**
Auf dem Untergrund sichtbare Verunreinigungen, wie Anstrichreste, Mörtelreste, Mörtelgrate, Öl, Ausblühungen, Staub, Schmutz etc. entfernen und entsorgen
Menge: 51,900 m2
DIN276-1_08: 345

**1.7.30 Installationsschlitze verputzen bis 100mm**
Installationsschlitze verputzen
und an den vorhandenen Putz angleichen.
Schlitzbreite: bis 100mm
Wandhöhe bis 3,20 m

 Die hier angefragte Komplett-Leistung gilt für:
- alle erforderlichen Abklebearbeiten,
- eventuelle Armierungsgewebe,
- alle erforderlichen Putzhaftbrücken,
- alle erforderlichen Putzschichten
- sämtliche weitere Aufwendungen für das komplette
Schließen der Schlitze.
Menge: 15,000 m
DIN276-1_08: 345

**1.7.40 Installationsschlitze verputzen bis 50mm**
Installationsschlitze verputzen
und an den vorhandenen Putz angleichen.
Schlitzbreite: bis 50mm
Wandhöhe bis 3,20 m

 Die hier angefragte Komplett-Leistung gilt für:
- alle erforderlichen Abklebearbeiten,
- eventuelle Armierungsgewebe,
- alle erforderlichen Putzhaftbrücken,
- alle erforderlichen Putzschichten
- sämtliche weitere Aufwendungen für das komplette
Schließen der Schlitze.
Menge: 15,000 m
DIN276-1_08: 345

**1.7.50 Grundieren (Aufbrennsperre)**
Aufbringen einer nicht filmbildenden Aufbrennsperre,
auf stark saugendem Mauerwerk, vor dem Auftragen des
Putzes. Verarbeitung nach Vorschrift des Herstellers,
auf Wänden, Höhe der Wandflächen bis 7,50 m.
Menge: 50,000 m2
DIN276-1_08: 345

**1.7.60 Armierungsgewebe, vollflächig**
Liefern und vollflächiges Einlegen, von
alkalibeständigem Armierungsgewebe.
Über labilem Untergrund  ( Bestandwände ) o. dgl.
In die obere Putzstärkenhälfte bzw. ins obere
Putzdrittel eingebettet.
Überlappung im Stoßbereich mind. 10 cm,
auf benachbarte Bauteile mind. 20 cm.
Der Ort der Anwendung wird vor Beginn der Ausführung
zusammen mit der Bauleitung festgelegt.
Menge: 50,000 m2
DIN276-1_08: 345

**1.7.70 Eckschutzschiene**
Liefern und lot- und fluchtgerechtes Anbringen von
Eckschutzschiene an Kanten, Leibungen etc., auf
Putzstärke versetzt.
Material: verzinkt
Menge: 20,000 m
DIN276-1_08: 345

**1.7.80 Anputzleiste**
Fluchtrecht vor Putzarbeiten an Fenster- und Türrahmen anbringen/ankleben.
Menge: 10,000 m
DIN276-1_08: 345

**1.7.90 Wandputz als Kalk-Zementputz auf Bestandwände**
*** Bezugsbeschreibung
Kalkzementputz als Zweilagenputz,
Druckfestigkeitsklasse CS II (1,5 bis 5 N/mm2)  nach DIN EN 998-1, P II nach DIN V 18550-2 auf vorbereitete Wandflächen als Unterputz für Beschichtungsarbeiten

in ca. 10 mm Putzdicke auftragen und eben verziehen; nach dem Ansteifen für nachfolgende Beschichtung abfilzen.

Gesamtputzdicke: bis 20 mm
Vorhandener Putzgrund: Bestandsmauerwerk aus Ziegeln,
Kalksandsteinen,  o. ä. Wandhöhe bis 4,50 m

Oberflächenqualität: Q2 (Standard) geglättet, nach DIN V 1855-2 sowie Merkblatt "Putzoberflächen im Innenbereich

Liefern und fachgerecht nach Vorschrift des Herstellerwerkes anbringen einschl. Anpassung der Übergänge zwischen Neuputz und Altputzen.

Ausführung in Kleinflächen
Menge: 50,000 m2
DIN276-1_08: 345

**1.7.100 Wandputz auf neue Wände**
*** wie Position 1.7.90
jedoch:
Ausführung auf neue Wandbereiche
Menge: 1,900 m2
DIN276-1_08: 345

**1.7.110 Zuschlag Innenputz für Mehrstärke**
Zuschlag zu den Vorpositionen für Ausführung mit
Mehrstärke.
Das zwei- oder mehrlagige Arbeiten nach
Erfordernis (Herstellerrichtlinien sind zu beachten),
incl. Aufrauhen der unteren Lage(n), die Standzeiten
zwischen den einzelnen Lagen sind in den EP
einzukalkulieren.
Anzugeben ist der qm-Mehrpreis pro 5 mm zusätzliche
Putzdicke.
Menge: 10,000 m2
DIN276-1_08: 345

**1.7.120 Putzen der Leibungen**
Leibungen, wie Innenputz der Vorposition, mit dem
entsprechenden Material herstellen, einschließlich
Einputzen von Fenstern, Türen u. dgl. Leibungstiefe
bis ca. 30 cm,
Putzgrund: Mauerwerk
Menge: 10,000 m
DIN276-1_08: 345

**1.7.130 Schalterdosen einputzen**
Schalterdosen, u. ä. nachtraglich einputzen,
Putz ist dem bestand anzupassen.
Menge: 10,000 St
DIN276-1_08: 345

**1.7.140 Kellenschnitte, Stoßstellen**
Kellenschnitte in Stoßbereichen
am Übergang zu anderen Bauteilen, z.B. Trockenbauwand, -decke o. ä.
Menge: 20,000 m
DIN276-1_08: 345

**1.7.150 Putzabschlussprofil verzinkt**
Putzabschlussprofil verzinkt
Lot- und fluchtrecht mit Ansetzmörtel für Putzdicke15-20 mm ansetzen.
Menge: 10,000 m
DIN276-1_08: 345

#### Abschnitt 1.8 Stundenlohnarbeiten

*Hinweis: Evtl. erforderliche Arbeiten auf Anordnung des AG, die*
Evtl. erforderliche Arbeiten auf Anordnung des AG, die
nicht
im Leistungsverzeichnis erfaßt sind und gegen Nachweis
zur Ausführung kommen, der Verrechnungssatz für die
jeweilige Arbeitskraft umfasst sämtliche Aufwendungen
wie Lohn- und Gehaltskosten, Lohn- und
Gehaltsnebenkosten, Zuschläge, lohngebundene und
lohnabhängige Kosten, sonstige Sozialkosten,
Gemeinkosten, Wagnis und Gewinn,
werden berechnet für:

**1.8.10 Meister / Vorarbeiter**
Menge: 1,000 h
DIN276-1_08: 399

**1.8.20 Facharbeiter**
Menge: 2,000 h
DIN276-1_08: 399

**1.8.30 Helfer**
Menge: 2,000 h
DIN276-1_08: 399
